# Ventana de fachada para apertura proyectante o paralela, Schüco AWS 114 SI Super Insulated

- Propiedad del archivo: CONSTRUNARIO
- Formato: FIEBDC-3/2012
- Programa: Construnario Versión 3.51
- Fecha de los precios: 17/05/2024
- Divisa: EUR

**AWS114SI** m2 Ventana de fachada para apertura proyectante o paralela, Schüco AWS 114 SI Super Insulated
El sistema de ventanas SCHÜCO AWS 114 SI (súper aislado)combina el mejor aislamiento térmico hasta el nivel de la casa pasiva con alta eficiencia en la producción, instalación y operación, y se puede diseñar como paralelo. Apertura o proyectada ventana de top-hung. Con sus grandes formatos de ventilación. El sistema funcional se puede integrar a la perfección en diferentes geometrías de fachada, incluso para pesos de alta ventilación. Como una ventana de fachada de vidrio de vidrio altamente aislada con vidrio aislante escalonado, la unidad de inserción ofrece una amplia gama de opciones de diseño para la integración en casi todos los sistemas de fachada de SCHÜCO.
