# Ventanas doble de hoja vista con persianilla interior AWS 120 CC.SI. Profundidad: 120mm

- Propiedad del archivo: CONSTRUNARIO
- Formato: FIEBDC-3/2012
- Programa: Construnario Versión 3.51
- Fecha de los precios: 17/05/2024
- Divisa: EUR

**AWS120CCSI** m Ventanas doble de hoja vista con persianilla interior AWS 120 CC.SI. Profundidad: 120mm
Ventanas doble de hoja vista con persianilla interior AWS 120 CC.SI. Profundidad: 120mm VENTANA DE DOBLE HOJA PARA PERSIANILLA ENTRE HOJAS DE ALUMINIO "SISTEMA AWS120 CC_SI" CON ROTURA DEL PUENTE TERMICO 12 Uds. Ventana de doble hoja para persianilla entre hojas; de aluminio lacado > 60 micras sello de calidad QUALICOAT o anodizado > 20 micras sello de calidad EWAA/ EURAS o QUALANOD, con posibilidad de cambio de color entre exterior y el interior (ejemplo: anodizar el exterior y lacar el interior); " SISTEMA AWS 120 CC_SI ", con rotura del puente térmico mediante pletinas aislantes de poliamida o politherm;realizada con perfiles de aluminio de extrusión de aleación Al Mg Si 0,5 F22, en calidad anodizable (UNE 38337/ L3441); las desviaciones máximas según DIN 17615 parte 3. Con una profundidad del cerco de 120 mm y 130 mm.en la doble hoja. CARACTERÍSTICAS TÉCNICAS PARA CUMPLIMIENTO CTE: UH,M= 0,85W/m2K apta para las zonas A,B,C,D,E del CTE. CLASIFICACIONES EN BANCO DE ENSAYOS Permeabilidad al aire según UNE-EN 12207 Clase 4 Estanqueidad al agua según UNE-EN 12208 Clase 9A Resistencia al viento según UNE-EN 12210 Clase C5/B5 Medidas de la ventana: 1 hoja OB 1454x1654mm Atenuación acústica Rw 53dBA) Con juntas de acristalamiento y resto de juntas también de EPDM. Tornillería de acero inoxidable para evitar el par galvánico. Ventilación y drenaje de la base y perímetro de los vidrios para evitar deslaminaciones de los mismos por condensaciones. Escuadras interiores en las esquinas de marcos y hojas inyectadas en cola de dos componentes para estanquizar y armar el inglete. Sistema de herrajes SCHÜCO AVANTEC SIMPLYSMART, con ejes de acero inoxidable y resto de piezas de fundición de aluminio. Maneta ergonómica SMARACTIVE de SCHÜCO con superficie antimicrobiana con caja oculta, herrajes completamente ocultos con apertura de hasta 180º y un peso de hasta 200 kg por hoja. Posibilidad de incorporar llave, así como un retenedor a 90º. Número de puntos de cierre a determinar en función de las dimensiones de hoja según directrices de sistema. Clasificación Herraje SIMPLYSMART Protección anticorrosión Clase 5 DIN EN 1670 Fuerzas de maniobra Clase 2 DIN EN 13115 Durabilidad mecánica Clase 3 DIN EN 12400 Para un acristalamiento de 6, 8, 10 mm. en la hoja exterior y de hasta 50mm en la interior. Fabricados todos los componentes del "SISTEMA AWS 120 CC- SI DOBLE HOJA" bajo la norma para el control de calidad ISO 9001. Colocación Los sellados perimetrales se realizarán con silicona neutra resistente a los UVA sobre cordón celular antiadherente a la silicona. Se debe aislar/sellar por el constructor el espacio entre el cerramiento y la carpintería con productos específicos como espuma de poliuretano elástica o cintas expansivas, para evitar condensaciones. Colocada sobre premarco de acero galvanizado, madera o aluminio. Sin incluir en el precio ayudas, medios auxiliares, ni energía. Vidrios Hoja exterior vidrio 3+3 con control solar. Hoja interior vidrio 4+4/16/3+3 con baja emisividad de 1.3.- W/m2K Cortinilla interior Cortinilla interior entre las dos hojas con oscurecimiento total en materiales sintéticos antibacterianos PRECIOS ESTIMADOS SEGÚN NUESTRO ESTUDIO POR UNIDAD: …..-€/Ud El sistema de doble ventana AWS 120 CC.SI (Composite Construction Super Insulated), junto con el sistema integrado de protección solar CCB de Schüco (Concealed Composite Blind), es un sistema completo optimizado para envolventes de edificios energéticamente eficientes: ofrece aislamiento térmico con certificación Passivhaus, además de protección solar, antideslumbramiento y visual, permitiendo ver el exterior. El conjunto completo cumple con altas exigencias de diseño tanto en la vista interior como en la exterior, al verse lo más compacto posible el paquete de lamas cuando la persiana está subida y al no existir rendijas laterales de luz cuando está bajada. Igualmente es posible una ejecución con el atractivo aspecto de acristalamiento estructural. Si no se requiere una función de apertura normal de los elementos, la integración de la protección solar en huecos fijos con hoja de revisión ofrece la solución más eficiente. Este diseño simplificado prevé solamente una hoja de revisión como apertura de mantenimiento y limpieza, que permanece cerrada de forma habitual. Del amplio catálogo de herrajes forma parte, además de una roseta plana, también una cubierta de diseño elegante, que se puede quitar en caso necesario. Para abrir la hoja de revisión se inserta una maneta de montaje estándar de Schüco en la roseta. Con esta variante económica de hueco fijo, se conservan las ventajas de montaje de la protección solar integrada, así como los altos valores de aislamiento acústico. Opcionalmente se pueden implementar los conceptos de ventilación energéticamente eficientes y adaptados a las necesidades con un sistema de ventilación Schüco integrado y el herraje mecatrónico Schüco TipTronic SimplySmart.
