# Ventanas hoja vista Schüco AWS 70.HI. Profundidad: 70mm

- Propiedad del archivo: CONSTRUNARIO
- Formato: FIEBDC-3/2012
- Programa: Construnario Versión 3.51
- Fecha de los precios: 17/05/2024
- Divisa: EUR

**AWS70HI** m Ventanas hoja vista Schüco AWS 70.HI. Profundidad: 70mm
Ventanas hoja vista Schüco AWS 70.HI. Profundidad: 70mm CARPINTERÍA DE ALUMINIO "SISTEMA SCHÜCO AWS 70.HI " CON ROTURA DE PUENTE TÉRMICO. M2. Carpintería de aluminio según croquis de proyecto; con perfiles de aluminio lacado > 60 micras con sello de calidad “QUALICOAT SEASIDE” o anodizado > 20 micras sello de calidad EWAA/EURAS QUALANOD, "SISTEMA AWS 70.HI" con rotura de puente térmico mediante pletinas aislantes de poliamida o politermida; realizada con perfiles de aluminio de extrusión de aleación Al Mg Si 0,5 F22 en calidad anodizable (UNE 38337/L3441); las desviaciones máximas según DIN 17615 parte 3. Con una profundidad del cerco de 70 mm y 80 mm en la hoja. Clasificaciones Transmitancia térmica Uf = 1,5 – 1,9 W/m2K DIN EN 10077-2 Permeabilidad al aire Clase 4 DIN EN 12207 Estanqueidad al agua Hasta Clase 9A DIN EN 12208 Resistencia al viento Hasta clase C5/B5 DIN EN 12210 Aislamiento acústico Rw hasta 48 dB DIN EN ISO 140-3 Resistencia a la efracción Hasta RC3 DIN V ENV 1627 Resistencia mecánica Clase 4 DIN EN 13115 Con precámara de descompresión y junta central de estanqueidad al aire y al agua de EPDM, estable a la acción de los rayos UVA, con escuadras vulcanizadas en las esquinas; juntas de acristalamiento y resto de juntas también de EPDM. Tornillería de acero inoxidable para evitar el par galvánico. Ventilación y drenaje de la base y perímetro de los vidrios para evitar deslaminaciones de los mismos por condensaciones con un acristalamiento de hasta 62 mm. Escuadras interiores en las esquinas y uniones en "T" de marcos y hojas con cola de dos componentes para estanqueizar y armar el inglete. Sistema de herrajes SCHÜCO AVANTEC SIMPLYSMART, con ejes de acero inoxidable y resto de piezas de fundición de aluminio. Maneta ergonómica con caja oculta, herrajes completamente ocultos con apertura de hasta 180º y un peso de hasta 200 kg por hoja. Posibilidad de incorporar llave, así como un retenedor a 90º. Número de puntos de cierre a determinar en función de las dimensiones de hoja según directrices de sistema. Clasificación Herraje SIMPLYSMART Protección anticorrosión Clase 5 DIN EN 1670 Fuerzas de maniobra Clase 2 DIN EN 13115 Durabilidad mecánica Clase 3 DIN EN 12400 Fabricados todos los componentes del sistema "AWS 70.HI" bajo la norma para el control de calidad ISO 9001. Los sellados perimetrales se realizarán con silicona neutra resistente a los UVA sobre cordón celular antiadherente a la silicona. Se recomienda aislar por el constructor el espacio entre el cerramiento y la carpintería para evitar condensaciones. Colocada sobre premarco de acero galvanizado o aluminio sin incluir vidrio, ayudas, medios auxiliares, ni energía. Schüco AWS 70.HI (High Insulated) ofrece como parte de la plataforma Schüco AWS soluciones atractivas con un extraordinario aislamiento térmico para la profundidad de construcción 70 mm. La base para ello son las propiedades funcionales, energéticas y creativas de la estructura de aluminio: los componentes perfectamente complementados combinan ventajas como excelente aislamiento, caras vistas estrechas y herraje oculto, tradicionalmente manual o bien electromecánico, para ventanas de apertura interior y exterior. La elevada flexibilidad del sistema garantiza multitud de instalaciones diferentes para las exigencias más variadas que pueden aparecer en la envolvente del edificio: como ventana tipo hueco, ventana corrida o elemento adicional de fachada, así como en combinación con los sistemas de puertas Schüco. Otra ventaja para arquitectos y proyectistas: la gran selección de tipologías de apertura como hoja oscilobatiente con manivela, hoja oscilo de hueco superior y la puerta balconera sin barreras. Dentro de la plataforma del sistema existe una gran variedad de perfiles: además de montantes de esquina y montantes estáticos, montantes simétricos y asimétricos, también hay diferentes opciones de diseño así como posibilidades de combinación con, por ejemplo, sistemas de protección solar y sistemas de ventilación Schüco. De ese modo, Schüco AWS 70.HI marca la pauta en cuestiones de flexibilidad de planificación y permite soluciones atractivas de ventanas para una envolvente del edificio exigente y energéticamente eficiente.
