# Ventanas hoja oculta Schüco AWS 90 BS.SI+ (Block System Super Insulated). Profundidad: 90mm

- Propiedad del archivo: CONSTRUNARIO
- Formato: FIEBDC-3/2012
- Programa: Construnario Versión 3.51
- Fecha de los precios: 17/05/2024
- Divisa: EUR

**AWS90BSSIPLUS** m Ventanas hoja oculta Schüco AWS 90 BS.SI+ (Block System Super Insulated). Profundidad: 90mm
Ventanas hoja oculta Schüco AWS 90 BS.SI+ (Block System Super Insulated). Profundidad: 90mm CARPINTERÍA DE ALUMINIO "SISTEMA SCHÜCO AWS 90 BS.SI+" DE HOJA OCULTA CON ROTURA DE PUENTE TÉRMICO. M2. Carpintería de hoja oculta desde el exterior según croquis de proyecto; con perfiles de aluminio lacado > 60 micras con sello de calidad “QUALICOAT SEASIDE” o anodizado > 20 micras sello de calidad EWAA/EURAS QUALANOD, "SISTEMA AWS 90 BS.SI+" con rotura de puente térmico mediante pletinas aislantes de poliamida o politermida; Realizada con perfiles de aluminio de extrusión de aleación Al Mg Si 0,5 F22 en calidad anodizable (UNE 38337/L3441); las desviaciones máximas según DIN 17615 parte 3. Con una profundidad del cerco de 90 mm y 95 mm en la hoja. Clasificaciones Transmitancia térmica Uf = 0,8 W/m2K DIN EN 10077-2 Permeabilidad al aire Clase 4 DIN EN 12207 Estanqueidad al agua Hasta Clase 9A DIN EN 12208 Resistencia al viento Hasta clase C5/B5 DIN EN 12210 Aislamiento acústico Rw hasta 49 dB DIN EN ISO 140-3 Resistencia a la efracción Hasta RC3 DIN V ENV 1627 Resistencia mecánica Clase 4 DIN EN 13115 Con precámara de descompresión y junta central de estanqueidad al aire y al agua de EPDM, estable a la acción de los rayos UVA, con escuadras vulcanizadas en las esquinas; juntas de acristalamiento y resto de juntas también de EPDM. Junta exterior de acristalar en marco vulcanizado. Tornillería de acero inoxidable para evitar el par galvánico. Ventilación y drenaje de la base y perímetro de los vidrios para evitar deslaminaciones de los mismos por condensaciones con un acristalamiento de hasta 58 mm. Escuadras interiores en las esquinas y uniones en "T" de marcos y hojas con cola de dos componentes para estanqueizar y armar el inglete. Sistema de herrajes SCHÜCO AVANTEC SIMPLYSMART, con ejes de acero inoxidable y resto de piezas de fundición de aluminio. Maneta ergonómica con caja oculta, herrajes completamente ocultos con apertura de hasta 180º y un peso de hasta 180 kg/hoja. Posibilidad de incorporar llave, así como un retenedor a 90º. Número de puntos de cierre a determinar en función de las dimensiones de hoja según directrices de sistema. Clasificación Herraje SIMPLYSMART Protección anticorrosión Clase 5 DIN EN 1670 Fuerzas de maniobra Clase 2 DIN EN 13115 Durabilidad mecánica Clase 3 DIN EN 12400 Fabricados todos los componentes del sistema "AWS 90 BS.SI+" bajo la norma para el control de calidad ISO 9001. Los sellados perimetrales se realizarán con silicona neutra resistente a los UVA sobre cordón celular antiadherente a la silicona. Se recomienda aislar por el constructor el espacio entre el cerramiento y la carpintería para evitar condensaciones. Colocada sobre premarco de acero galvanizado o aluminio sin incluir vidrio, ayudas, medios auxiliares, ni energía. El sistema de ventanas de hoja oculta Schüco AWS 90 BS.SI+ (Super Insulated) destaca por la unión perfecta de los requisitos de la física constructiva con la mayor libertad de configuración posible con la certificación Passivhaus. Como parte de la plataforma Schüco AWS en la profundidad de construcción de 90 mm, la ventana de aluminio ofrece una alta flexibilidad para la implementación de soluciones de diseño atractivas en la envolvente del edificio: en función de la exigencia arquitectónica, es posible la realización como ventana tipo hueco, ventana corrida o elemento adicional en fachadas Schüco, así como en combinación con sistemas de puertas Schüco. El amplio espectro de tipologías de apertura incluye las ejecuciones como hoja batiente, oscilobatiente, así como elemento practicable sin barreras y con inversor. Otro punto positivo para proyectistas y arquitectos es la gran selección de perfiles dentro de la plataforma del sistema: además de los montantes de esquina y estáticos y los montantes simétricos y asimétricos, existen otras posibilidades de combinación, por ejemplo, con sistemas Schüco de protección solar y ventilación. De este modo, el sistema de ventanas con el máximo aislamiento térmico marca la pauta en cuestiones de flexibilidad de planificación y de creatividad para la implementación de envolventes de edificio energéticamente eficientes y orientadas al diseño. CARACTERÍSTICAS ¦ Profundidad de construcción de 90 mm ¦ Protección antirrobo hasta RC 3 según EN 1627:2011 ¦ Herraje Schüco SimplySmart y desagües ocultos ¦ Herraje Schüco TipTronic SimplySmart para hojas automatizadas hasta 160 kg ¦ Acristalamiento posible entre 28 – 58 mm ¦ Versión Easy-Access ¦ Certificado para Passivhaus ¦ Versión del sistema AWS 90.SI+ que responde a las necesidades de construcción sostenible ¦ Uso de una serie de innovadoras materias primas en diferentes partes del sistema, mucho más ecológicas al ser, p.ej., materias primas renovables, como el aceite de ricino ¦ También se reduce el uso de materiales basados en materias primas fósiles ¦ Durante la fabricación de este sistema se reducen las emisiones de CO2 generadas
