# Sistema de protección solar CSB frente sistema de fachadas Schüco FWS 50/60

- Propiedad del archivo: CONSTRUNARIO
- Formato: FIEBDC-3/2012
- Programa: Construnario Versión 3.51
- Fecha de los precios: 17/05/2024
- Divisa: EUR

**CSBFREFWS50** m2 Sistema de protección solar CSB frente sistema de fachadas Schüco FWS 50/60
Solución de sombreado completamente integrada en la fachada con una estabilidad al viento extremadamente alta El sistema de protección solar Schüco CSB (Concealed Shaped Blind) situado en el exterior e integrado completamente en los sistemas de fachadas Schüco FWS 50 y Schüco FWS 60, ofrece una solución de sombreado cómoda que reduce en gran medida la entrada de calor al edificio en días soleados. Por medio de una alta transparencia de más del 23 por ciento, el usuario mantiene el contacto con el exterior incluso con la protección completamente bajada, incluso en días de fuerte carga de viento: las lamas de aluminio extruido estables soportan de modo seguro las cargas extremas de viento. La protección solar enrollable de aluminio convence visualmente por un diseño atractivo y atemporal y ofrece, además, una opción adicional de configuración: para cumplir con los requisitos arquitectónicos más variados en la planificación de edificios, la persiana de lamas se puede suministrar en seis colores anodizados, C0 y C31 hasta C35: esto garantiza una integración óptima en el aspecto de la fachada.
