# Sistema de protección solar CTB frente sistema de fachadas Schüco FWS 50/60

- Propiedad del archivo: CONSTRUNARIO
- Formato: FIEBDC-3/2012
- Programa: Construnario Versión 3.51
- Fecha de los precios: 17/05/2024
- Divisa: EUR

**CTBFREFWS50** m2 Sistema de protección solar CTB frente sistema de fachadas Schüco FWS 50/60
Sistema de microlamas de lamas de aluminio externas montadas en la fachada para un sombreado óptimo Como versión montada en fachada, el sistema de protección solar Schüco CTB (Oculto Toughened Blind) se monta en una carcasa que se puede instalar, o incluso adaptar, frente a los sistemas de fachada Schüco FWS 50 y Schüco FWS 60. La persiana parasol, que se puede enrollar, se gira silenciosamente por medio de un eje revestido de goma en todo su ancho y, por lo tanto, se desliza de forma segura hacia las guías de entrada y las guías de guía. Las microlamas de lamas de aluminio extruido permiten un sombreado óptimo mientras que, al mismo tiempo, el alto nivel de transparencia proporciona simultáneamente las mejores vistas posibles hacia el exterior. Las lamas de las persianas se pueden incorporar perfectamente en el diseño externo de la envolvente del edificio, ya que sus superficies se pueden anodizar, lo que crea una apariencia de fachada cohesiva. El sistema altamente estable puede soportar cargas de viento extremas e incluso usarse en edificios altos, prácticamente independientemente de las cargas de viento, con el máximo rendimiento en términos de eficiencia. La transmisión de energía solar de la protección solar integrada se calcula en función del ángulo del sol: en un ángulo de 50° en verano, menos del 2 por ciento de la energía solar llega a la habitación. Por lo tanto, las habitaciones se calientan menos y los costos de energía para el aire acondicionado se reducen significativamente.
