# Sistema de protección solar CTB en sistema de fachadas Schüco FWS 50/60

- Propiedad del archivo: CONSTRUNARIO
- Formato: FIEBDC-3/2012
- Programa: Construnario Versión 3.51
- Fecha de los precios: 17/05/2024
- Divisa: EUR

**CTBFWS50** m2 Sistema de protección solar CTB en sistema de fachadas Schüco FWS 50/60
Sistema de microlamas de aluminio situado en el exterior para un sombreado óptimo Gracias a sus microlamas de aluminio, el sistema de protección solar Schüco CTB (Concealed Toughened Blind) permite un sombreado óptimo sin perder un contacto simultáneo con el exterior, gracias a una elevada transparencia. La persiana de lamas enrollable se puede integrar en los sistemas de fachadas Schüco FWS 50 y Schüco FWS 60, garantizando así una imagen armoniosa de la fachada. Las lamas de aluminio extruido se pueden armonizar perfectamente con la configuración exterior de la envolvente del edificio gracias a las superficies anodizables. El sistema altamente estable soporta cargas de viento extremas y se puede utilizar, prácticamente con independencia del viento, también en edificios altos: con las mejores prestaciones en cuanto a eficiencia. Dependiendo de la altura del sol, se determinó el grado de transmisión global de energía de la protección solar integrada: a una altura del sol de 50° en verano, llega menos del 2 por ciento de la energía solar a la habitación. Las estancias se calientan menos y, por tanto, se reducen de forma eficaz los costes energéticos de la climatización.
