# Sistema de fachada textil multifuncional, FACID de Schüco

- Propiedad del archivo: CONSTRUNARIO
- Formato: FIEBDC-3/2012
- Programa: Construnario Versión 3.51
- Fecha de los precios: 17/05/2024
- Divisa: EUR

**FACID** m2 Sistema de fachada textil multifuncional, FACID de Schüco
Sistema de fachada textil multifuncional, FACID de Schüco PRESTACIONES Textil PVC Dimensiones máximas 5mx50m Peso: 380 - 550g/cm2 Temperatura de funcionamiento: de -30ºC a +70ºC Impresión Sí Clase antifuego B1 Resistencia al rasgado (hilo/contrahilo) 3300/3300 N/5 cm Textil PTFE Dimensiones máximas 5mx50m Peso: 670 - 700g/cm2 Temperatura de funcionamiento: de -30ºC a +200ºC Impresión No Clase antifuego A2 Resistencia al rasgado (hilo/contrahilo) 5400/4800 N/5 cm Una fachada textil multifuncional que funciona como protección solar. Con la fachada textil FACID puede no solo proteger del sol la fachada de un edificio, sino darle un aspecto completamente diferente gracias a la variedad de opciones de diseño. Características ¦ Sistema de fachada textil que también ofrece protección solar con unas caras vistas a partir de 78mm ¦ Supone una segunda piel del edificio que se puede adaptar a prácticamente cualquier diseño creativo: formas curvas, tridimensionales, en diferentes direcciones o salvando los huecos de las carpinterías ¦ Dos materiales disponibles: fibra de vidrio recubierta de PTFE y poliéster recubierto de PVC ¦ Tecnología de pretensionado única que mantiene la firmeza con el paso del tiempo ¦ Sistema patentado de la fijación del textil utilizando flexholders que lo tensan ¦ Al ser un material traslúcido también abre nuevas opciones en cuanto a la iluminación ¦ No se pierde visibilidad desde el interior del edificio ¦ Muy fácil de instalar y desinstalar si el edificio cambia de uso
