# Sistema de fachada panorámico, Schüco FWS 35 PD

- Propiedad del archivo: CONSTRUNARIO
- Formato: FIEBDC-3/2012
- Programa: Construnario Versión 3.51
- Fecha de los precios: 17/05/2024
- Divisa: EUR

**FWS35PD** m2 Sistema de fachada panorámico, Schüco FWS 35 PD
Sistema de fachada panorámico, Schüco FWS 35 PD MURO CORTINA CON TAPETAS Y DISEÑO PANORÁMICO “SISTEMA SCHÜCO FWS 35 PD.SI" DE ALTO AISLAMIENTO TÉRMICO. M2. Muro cortina con tapetas según croquis de proyecto; con perfiles de aluminio lacado > 60 micras con sello de calidad “QUALICOAT SEASIDE” o anodizado > 20 micras sello de calidad EWAA/EURAS QUALANOD a definir por D.F.; "SISTEMA FWS 35 PD.SI" de gran aislamiento térmico y diseño panorámico, con montantes y travesaños con un ancho de cara vista de 35 mm, con una profundidad de Montante FWS 35 PD cm4 para los montantes y Travesaño FWS 35 PD cm4 para los travesaños; calculado a presiones de viento según CTE DB SE-AE, para una carga de Haga clic aquí para escribir texto. KN/m2. Montantes verticales colocados cada Haga clic aquí para escribir texto. m, anclados a la estructura principal, considerados biapoyados con luz entre apoyos de Haga clic aquí para escribir texto. m; travesaños horizontales colocados cada Haga clic aquí para escribir texto. m anclados fijados a los montantes. Realizado con perfiles de aluminio de extrusión en aleación Al Mg Si 0,5 F22 en calidad anodizable (UNE 38337/L3441); las desviaciones máximas según DIN 17615 parte 3. Clasificaciones Estanqueidad al agua RE 1200 DIN EN 12155 Resistencia al impacto I5 / E5 DIN EN 14019 Permeabilidad al aire AE DIN EN 12153 Aislamiento acústico Rw hasta 49 dB DIN EN ISO 140-3 Resistencia a la efracción Hasta RC3 DIN V ENV 1627 Resistencia al viento 2,0 KN/m2 aumentando a 3,0 KN/m2 DIN EN 12210 Transmitancia térmica (incluida la influencia del tornillo) Uf > 0,88 W/m2K (Certificado Passive House) DIN EN 10077-2 Anclado a la estructura principal por los montantes verticales, mediante anclajes de aluminio o acero A-42b galvanizado en caliente, fijo con regulación tridimensional en la parte superior y flotante en la inferior, de los que se colgarán los montantes mediante dos pasadores M10 de acero inoxidable, con casquillos internos que impiden la deformación del perfil por apriete. La unión montante-travesaño es solapada siendo los travesaños horizontales los que se entregan en los montantes verticales para garantizar la estanqueidad de la unión, recogiendo las condensaciones y conduciéndolas al canal de drenaje más profundo del montante y cayendo de forma controlada al exterior. Estos canales comunicados entre sí posibilitan la ventilación interna de los cuatro costados de cada vidrio. Compensación del plano de acristalamiento interior por el escalonamiento entre montantes y travesaños con juntas de EPDM de diferente espesor, incorporando una junta de EPDM en la unión de ambos perfiles; escuadras asimétricas vulcanizadas pegadas a la base de los perfiles a la que se soldarán en frio las juntas de apoyo de montantes y travesaños; las uniones entre montantes llevarán piezas de estanqueidad inyectadas con sellante especial Schüco Flex 2, con toma de aire y nariz de drenaje cada ocho metros como máximo.. Gomas de apoyo y acristalamiento de EPDM estables a la acción de los rayos UVA. Tornillería de acero inoxidable para evitar el par galvánico. Los presores de fijación de los vidrios, con taladros cada 62,5 mm incorporan las juntas de EPDM premontadas y cinta aislante continua de aislamiento térmico y sellado de taladros; tornillo de cabeza martillo basculante para optimizar la colocación del vidrio con funda plástica que impide el contacto vidrio-metal. Las tuercas exteriores para apriete del presor se colocarán con atornilladores provistos de regulador del par, ajustándose a 4,5 Nm. Fabricados todos los componentes del "SISTEMA FWS 35 PD" bajo la norma para el control de calidad ISO 9001, todo ello fabricado según las indicaciones de los planos “K” de fabricación del “SISTEMA FWS 35 PD”. Lámina continua de estanqueidad SCHÜCO de EPDM en remate perimetral, con uniones por soldadura en frío, clipada sobre perfil aislante, para evacuación de agua de condensación. Los sellados perimetrales se realizarán con silicona neutra resistente a los UVA sobre fondo de junta celular antiadherente a la silicona. Se recomienda aislar por el constructor el espacio entre el cerramiento y la carpintería para evitar condensaciones. Todo ello colocado pero sin incluir el vidrio, ayudas, medios auxiliares, ni energía. Una arquitectura transparente que cumple las demandas más exigentes necesita algo más que simples grandes superficies de vidrio. Solo en combinación con sistemas de perfiles discretos y puristas puede adquirir su carácter impecable. La fachada con diseño panorámico Schüco FWS 35 PD salva esta división entre estética y requisitos de esbeltez. Dentro del negocio de los sistemas de aluminio, esta innovadora fachada de aluminio ofrece un ancho de vista único y reducido de 35 mm; y cumpliendo aún así los valores de aislamiento térmico para los estándares de Passivhaus. Además de la excelente calidad arquitectónica del sistema, se ha dado un valor particular a una fabricación e instalación simple y eficiente. Los componentes del sistema ya preparados garantizan un proceso de fabricación en el taller considerablemente más rápido. Un sistema optimizado para añadir a la estructura del edificio y el innovador y patentado sistema de fijación para las placas de presión reducen las interfaces y posibilitan una instalación eficiente y fiable, que perdona las tolerancias. La fachada con diseño panorámico Schüco FWS 35 PD es el candidato ideal para zonas de fachadas características cercanas al ámbito de viviendas de lujo y proyectos no residenciales.
