# Sistema de fachada panorámico, Schüco FWS 35 PD.HD Heavy Duty

- Propiedad del archivo: CONSTRUNARIO
- Formato: FIEBDC-3/2012
- Programa: Construnario Versión 3.51
- Fecha de los precios: 17/05/2024
- Divisa: EUR

**FWS35PDHD** m2 Sistema de fachada panorámico, Schüco FWS 35 PD.HD Heavy Duty
Fachada Panorama Design de alto aislamiento térmico con solución integrada para esquinas todo vidrio sin perfiles Arquitectura inundada de luz con la máxima transparencia sin concesiones. También disponible la opción con alto aislamiento térmico Schüco FWS 35 PD.HI (Panorama Design High Insulated) y Heavy Duty (FWS 35 PD.HD). El sistema ofrece una solución integrada en el sistema con la que se pueden implementar esquinas todo vidrio sin perfiles montantes verticales. El resultado son unas características fachadas de diseño panorámico con una estética de lujo y visión óptima al exterior, que satisfacen las máximas exigencias en la construcción de edificios públicos y residenciales de alto nivel. La plataforma del sistema de la fachada de montantes y travesaños ofrece una amplia gama de accesorios con una elevada seguridad durante la fabricación como, por ejemplo, los discretos elementos de conexión para los sistemas Schüco de protección solar y las soluciones ensayadas de protección antirrobo. La combinación de los diferentes sistemas Panorama Design de Schüco posibilita el concepto de integración Seamless unitario para toda la fachada del edificio. Seamless defiende una fusión visual pero invisible de los sistemas panorámicos: gracias a una transición plana entre perfiles, sin desplazamiento, el sistema de correderas Schüco ASS 77 PD se integra en la fachada Schüco FWS 35 PD.HI. Ambos sistemas tienen unas caras vistas estrechas, pero aun así alcanzan un alto aislamiento térmico hasta el nivel Passivhaus.
