# Sistema de fachada panorámico, Schüco FWS 35 PD.HI (High Insulated)

- Propiedad del archivo: CONSTRUNARIO
- Formato: FIEBDC-3/2012
- Programa: Construnario Versión 3.51
- Fecha de los precios: 17/05/2024
- Divisa: EUR

**FWS35PDHI** m2 Sistema de fachada panorámico, Schüco FWS 35 PD.HI (High Insulated)
Sistema de fachada panorámico, Schüco FWS 35 PD.HI (High Insulated) MURO CORTINA CON TAPETAS Y DISEÑO PANORÁMICO “SISTEMA SCHÜCO FWS 35 PD.HI" DE ALTO AISLAMIENTO TÉRMICO. M2. Muro cortina con tapetas según croquis de proyecto; con perfiles de aluminio lacado > 60 micras con sello de calidad “QUALICOAT SEASIDE” o anodizado > 20 micras sello de calidad EWAA/EURAS QUALANOD a definir por D.F.; "SISTEMA FWS 35 PD.HI" con alto aislamiento térmico y diseño panorámico, con montantes y travesaños con un ancho de cara vista de 35 mm, con una profundidad de Montante FWS 35 PD cm4 para los montantes y Travesaño FWS 35 PD cm4 para los travesaños; Calculado a presiones de viento según CTE DB SE-AE, para una carga de Haga clic aquí para escribir texto. KN/m2. Montantes verticales colocados cada Haga clic aquí para escribir texto. m, anclados a la estructura principal, considerados biapoyados con luz entre apoyos de Haga clic aquí para escribir texto. m; travesaños horizontales colocados cada Haga clic aquí para escribir texto. m fijados a los montantes. Realizado con perfiles de aluminio de extrusión en aleación Al Mg Si 0,5 F22 en calidad anodizable (UNE 38337/L3441); las desviaciones máximas según DIN 17615 parte 3. Clasificaciones Estanqueidad al agua RE 1200 DIN EN 12155 Resistencia al impacto I5 / E5 DIN EN 14019 Permeabilidad al aire AE DIN EN 12153 Aislamiento acústico Rw hasta 49 dB DIN EN ISO 140-3 Resistencia a la efracción Hasta RC3 DIN V ENV 1627 Resistencia al viento 2,0 KN/m2 aumentando a 3,0 KN/m2 DIN EN 12210 Transmitancia térmica (incluida la influencia del tornillo) Uf > 1,7 W/m2K DIN EN 10077-2 Anclado a la estructura principal por los montantes verticales, mediante anclajes de aluminio o acero A-42b galvanizado en caliente, fijo con regulación tridimensional en la parte superior y flotante en la inferior, de los que se colgarán los montantes mediante dos pasadores M10 de acero inoxidable, con casquillos internos que impiden la deformación del perfil por apriete. La unión montante-travesaño es solapada siendo los travesaños horizontales los que se entregan en los montantes verticales para garantizar la estanqueidad de la unión, recogiendo las condensaciones y conduciéndolas al canal de drenaje más profundo del montante y cayendo de forma controlada al exterior. Estos canales comunicados entre sí posibilitan la ventilación interna de los cuatro costados de cada vidrio. Compensación del plano de acristalamiento interior por el escalonamiento entre montantes y travesaños con juntas de EPDM de diferente espesor, incorporando una junta de EPDM en la unión de ambos perfiles; escuadras asimétricas vulcanizadas pegadas a la base de los perfiles a la que se soldarán en frio las juntas de apoyo de montantes y travesaños; las uniones entre montantes llevarán piezas de estanqueidad inyectadas con sellante especial Schüco Flex 2, con toma de aire y nariz de drenaje cada ocho metros como máximo. Gomas de apoyo y acristalamiento de EPDM estables a la acción de los rayos UVA. Tornillería de acero inoxidable para evitar el par galvánico. Los presores de fijación de los vidrios, con taladros cada 62,5 mm incorporan las juntas de EPDM premontadas y cinta aislante continua de aislamiento térmico y sellado de taladros; tornillo de cabeza martillo basculante para optimizar la colocación del vidrio con funda plástica que impide el contacto vidrio-metal. Las tuercas exteriores para apriete del presor se colocarán con atornilladores provistos de regulador del par, ajustándose a 4,5 Nm. Fabricados todos los componentes del "SISTEMA FWS 35 PD" bajo la norma para el control de calidad ISO 9001, todo ello fabricado según las indicaciones de los planos “K” de fabricación del “SISTEMA FWS 35 PD”. Lámina continua de estanqueidad SCHÜCO de EPDM en remate perimetral, con uniones por soldadura en frío, clipada sobre perfil aislante, para evacuación de agua de condensación. Los sellados perimetrales se realizarán con silicona neutra resistente a los UVA sobre fondo de junta celular antiadherente a la silicona. Se recomienda aislar por el constructor el espacio entre el cerramiento y la carpintería para evitar condensaciones. Todo ello colocado pero sin incluir el vidrio, ayudas, medios auxiliares, ni energía. Fachada Panorama Design de alto aislamiento térmico con solución integrada para esquinas todo vidrio sin perfiles Arquitectura inundada de luz con la máxima transparencia sin concesiones: el sistema de fachadas con alto aislamiento térmico Schüco FWS 35 PD.HI (Panorama Design High Insulated) ofrece una solución integrada en el sistema con la que se pueden implementar esquinas todo vidrio sin perfiles montantes verticales. El resultado son unas características fachadas de diseño panorámico con una estética de lujo y visión óptima al exterior, que satisfacen las máximas exigencias en la construcción de edificios públicos y residenciales de alto nivel. La plataforma del sistema de la fachada de montantes y travesaños ofrece una amplia gama de accesorios con una elevada seguridad durante la fabricación como, por ejemplo, los discretos elementos de conexión para los sistemas Schüco de protección solar y las soluciones ensayadas de protección antirrobo. La combinación de los diferentes sistemas Panorama Design de Schüco posibilita el concepto de integración Seamless unitario para toda la fachada del edificio. Seamless defiende una fusión visual pero invisible de los sistemas panorámicos: gracias a una transición plana entre perfiles, sin desplazamiento, el sistema de correderas Schüco ASS 77 PD se integra en la fachada Schüco FWS 35 PD.HI. Ambos sistemas tienen unas caras vistas estrechas, pero aun así alcanzan un alto aislamiento térmico hasta el nivel Passivhaus.
