# Fachada de montantes y travesaños con tapeta, Schüco FWS 50

- Propiedad del archivo: CONSTRUNARIO
- Formato: FIEBDC-3/2012
- Programa: Construnario Versión 3.51
- Fecha de los precios: 17/05/2024
- Divisa: EUR

**FWS50** m2 Fachada de montantes y travesaños con tapeta, Schüco FWS 50
Fachada de montantes y travesaños con tapeta, Schüco FWS 50 MURO CORTINA CON TAPETAS “SISTEMA SCHÜCO FWS 50". M2. Muro cortina con tapetas según croquis de proyecto; con perfiles de aluminio lacado > 60 micras con sello de calidad “QUALICOAT SEASIDE” o anodizado > 20 micras sello de calidad EWAA/EURAS QUALANOD a definir por D.F.; "SISTEMA FWS 50" con montantes y travesaños con un ancho de cara vista de 50 mm, con una profundidad de Montante FWS 50 cm4 para los montantes y Travesaño FWS 50 cm4 para los travesaños; Calculado a presiones de viento según CTE DB SE-AE, para una carga de Haga clic aquí para escribir texto. KN/m2. Montantes verticales colocados cada Haga clic aquí para escribir texto. m, anclados a la estructura principal, considerados biapoyados con luz entre apoyos de Haga clic aquí para escribir texto. m; travesaños horizontales colocados cada Haga clic aquí para escribir texto. m fijados a los montantes. Realizado con perfiles de aluminio de extrusión en aleación Al Mg Si 0,5 F22 en calidad anodizable (UNE 38337/L3441); las desviaciones máximas según DIN 17615 parte 3. Clasificaciones Estanqueidad al agua Hasta RE 1200 DIN EN 12155 Resistencia al impacto I5 / E5 DIN EN 14019 Permeabilidad al aire AE DIN EN 12153 Aislamiento acústico Rw hasta 48 dB DIN EN ISO 140-3 Resistencia a la efracción Hasta RC3 DIN V ENV 1627 Resistencia al viento 2,0 KN/m2 aumentando a 3,0 KN/m2 DIN EN 12210 Transmitancia térmica (incluida la influencia del tornillo) Uf > 1,5 W/m2K DIN EN 10077-2 **Pasaporte de producto 15-001311-PR01** Anclado a la estructura principal por los montantes verticales, mediante anclajes de aluminio o acero A-42b galvanizado en caliente, fijo con regulación tridimensional en la parte superior y flotante en la inferior, de los que se colgarán los montantes mediante dos pasadores M10 de acero inoxidable, con casquillos internos que impiden la deformación del perfil por apriete. La unión montante-travesaño es solapada siendo los travesaños horizontales los que se entregan en los montantes verticales para garantizar la estanqueidad de la unión, recogiendo las condensaciones y conduciéndolas al canal de drenaje más profundo del montante y cayendo de forma controlada al exterior. Estos canales comunicados entre sí posibilitan la ventilación interna de los cuatro costados de cada vidrio. Compensación del plano de acristalamiento interior por el escalonamiento entre montantes y travesaños con juntas de EPDM de diferente espesor, incorporando una junta de EPDM en la unión de ambos perfiles; escuadras asimétricas vulcanizadas pegadas a la base de los perfiles a la que se soldarán en frio las juntas de apoyo de montantes y travesaños; las uniones entre montantes llevarán piezas de estanqueidad inyectadas con sellante especial Schüco Flex 2, con toma de aire y nariz de drenaje cada ocho metros como máximo. Gomas de apoyo y acristalamiento de EPDM estables a la acción de los rayos UVA. Tornillería de acero inoxidable para evitar el par galvánico. Los presores de fijación de los vidrios se colocarán con atornilladores provistos de regulador del par, ajustándose a 4,5 Nm; tapetas clipadas a los presores de sección rectangular de 50 mm de frente visto y una profundidad de 15 mm en las verticales y de 12 mm en las horizontales. Fabricados todos los componentes del "SISTEMA FWS 50" bajo la norma para el control de calidad ISO 9001, todo ello fabricado según las indicaciones de los planos “K” de fabricación del “SISTEMA FWS 50”. Lámina continua de estanqueidad SCHÜCO de EPDM en remate perimetral, con uniones por soldadura en frío, clipada sobre perfil aislante, para evacuación de agua de condensación. Los sellados perimetrales se realizarán con silicona neutra resistente a los UVA sobre fondo de junta celular antiadherente a la silicona. Se recomienda aislar por el constructor el espacio entre el cerramiento y la carpintería para evitar condensaciones. Todo ello colocado pero sin incluir el vidrio, ayudas, medios auxiliares, ni energía El sistema de fachadas Schüco FWS 50 convence como sistema básico para fachadas y áreas de lucernarios con una gran flexibilidad y opciones atractivas de diseño: incluidos procesos de fabricación y montaje optimizados. Gracias a un amplio catálogo del sistema se pueden implementar soluciones para los requisitos y aplicaciones más diversos. Un seguro de antepecho transparente e integrado en el perfil se fusiona perfectamente y de forma elegante con el exterior de la fachada. La seguridad contra caídas requerida en caso de elementos de apertura con altura de suelo a techo y antepechos de poca altura se puede implementar manteniendo las caras vistas de los perfiles y sin interrumpir su continuidad. La fachada de montantes y travesaños con caras vistas de 50 mm ofrece en cuanto a la libertad de configuración una amplia selección de presores de vidrio y tapetas de fachada, así como la combinación con los sistemas Schüco de ventanas, puertas y correderas. Los componentes optimizados para el sistema garantizan la integración sencilla y segura de componentes eléctricos, por ejemplo, para instalaciones de puertas o instalaciones de protección solar automatizadas de Schüco. Con la fachada de montantes y travesaños, Schüco reivindica una vez más su ambición por productos ecológicamente sostenibles. Por su capacidad de reciclaje y bajo contenido de sustancias nocivas, la variante del sistema Schüco FWS 50.SI (Super Insulated) ha sido galardonada con el distintivo de sostenibilidad «Cradle to Cradle Certified™» de plata por parte del instituto independiente C2CPII en cooperación con EPEA en Hamburgo. Integralmaster disponible para la integración oculta en montantes y travesaños de este sistema de fachada
