# Fachada de montantes y travesaños con tapeta, Schüco FWS 50 S

- Propiedad del archivo: CONSTRUNARIO
- Formato: FIEBDC-3/2012
- Programa: Construnario Versión 3.51
- Fecha de los precios: 17/05/2024
- Divisa: EUR

**FWS50S** m2 Fachada de montantes y travesaños con tapeta, Schüco FWS 50 S
Sistema de fachada de montantes/travesaños con apariencia de acero Construcciones de fachadas y tragaluces especialmente esbeltas gracias a los perfiles portantes en forma de I y T Las placas de presión de acero en forma de U con fijaciones de tornillos visibles enfatizan la apariencia de alta tecnología del sistema Los perfiles de travesaños y montantes están disponibles en dimensiones graduadas para cumplir con los diferentes requisitos estructurales
