# Fachada de montantes y travesaños con vidrio estructural, Schüco FWS 50 SG.SI (Super Insulated)

- Propiedad del archivo: CONSTRUNARIO
- Formato: FIEBDC-3/2012
- Programa: Construnario Versión 3.51
- Fecha de los precios: 17/05/2024
- Divisa: EUR

**FWS50SGSI** m2 Fachada de montantes y travesaños con vidrio estructural, Schüco FWS 50 SG.SI (Super Insulated)
Fachada de montantes y travesaños con vidrio estructural, Schüco FWS 50 SG.SI (Super Insulated) MURO CORTINA DE SILICONA ESTRUCTURAL “SISTEMA SCHÜCO FWS 50 SG.SI”. M2. Muro cortina con las llagas cerradas de silicona estructural de 20 mm según croquis de proyecto; con perfiles de aluminio lacado > 60 micras con sello de calidad “QUALICOAT SEASIDE” o anodizado > 20 micras sello de calidad EWAA/EURAS QUALANOD a definir por D.F.; "SISTEMA FWS 50 SG" de gran aislamiento térmico, con montantes y travesaños con un ancho de cara vista de 50 mm, con una profundidad de Montante FWS 50 cm4 para los montantes y Travesaño FWS 50 cm4 para los travesaños; Calculado a presiones de viento según CTE DB SE-AE, para una carga de Haga clic aquí para escribir texto. KN/m2. Montantes verticales colocados cada Haga clic aquí para escribir texto. m, anclados a la estructura principal, considerados biapoyados con luz entre apoyos de Haga clic aquí para escribir texto. m; travesaños horizontales colocados cada Haga clic aquí para escribir texto. m fijados a los montantes. Realizado con perfiles de aluminio de extrusión en aleación Al Mg Si 0,5 F22 en calidad anodizable (UNE 38337/L3441); las desviaciones máximas según DIN 17615 parte 3. Clasificaciones Estanqueidad al agua Hasta RE 1200 DIN EN 12155 Resistencia al impacto I5 / E5 DIN EN 14019 Permeabilidad al aire AE DIN EN 12153 Aislamiento acústico Rw hasta 42 dB DIN EN ISO 140-3 Resistencia a la efracción Hasta RC3 DIN V ENV 1627 Resistencia al viento 2,4 KN/m2 aumentando a 3,6 KN/m2 DIN EN 12210 Aprobación técnica Europea ETA-05/0114 Transmitancia térmica Uf > 0,60 W/m2K DIN EN 10077-2 **Pasaporte de producto 13-000109-PR01** Anclado a la estructura principal por los montantes verticales, mediante anclajes de aluminio o acero A-42b galvanizado en caliente, fijo con regulación tridimensional en la parte superior y flotante en la inferior, de los que se colgarán los montantes mediante dos pasadores M10 de acero inoxidable, con casquillos internos que impiden la deformación del perfil por apriete. La unión montante-travesaño es solapada siendo los travesaños horizontales los que se entregan en los montantes verticales para garantizar la estanqueidad de la unión, recogiendo las condensaciones y conduciéndolas al canal de drenaje más profundo del montante y cayendo de forma controlada al exterior. Estos canales comunicados entre sí posibilitan la ventilación interna de los cuatro costados de cada vidrio. Compensación del plano de acristalamiento interior por el escalonamiento entre montantes y travesaños con juntas de EPDM de diferente espesor, incorporando una junta de EPDM en la unión de ambos perfiles; escuadras asimétricas vulcanizadas pegadas a la base de los perfiles a la que se soldarán en frio las juntas de apoyo de montantes y travesaños; las uniones entre montantes llevarán piezas de estanqueidad inyectadas con sellante especial Schüco Flex 2, con toma de aire y nariz de drenaje cada ocho metros como máximo. Gomas de apoyo y acristalamiento de EPDM estables a la acción de los rayos UVA. Tornillería de acero inoxidable para evitar el par galvánico. Doble acristalamiento realizado con intercalario de acero inoxidable SCHÜCO para garantizar el pegado de la silicona de Dow-Corning y bolsillos de PVC para alojamiento de las grapas atornilladas para la sujeción mecánica de los vidrios. La silicona estructural de pegado del vidrio externo al intercalario en el perímetro de los vidrios será de dos componentes tipo DC 993 DOW CORNING estable a los rayos UVA; el espesor y la longitud de los cordones de pegado seguirán las especificaciones de DOW CORNING y SCHÜCO. Fabricados todos los componentes del "SISTEMA FWS 50 SG.SI" bajo la norma para el control de calidad ISO 9001, todo ello fabricado según las indicaciones de los planos “K” de fabricación del “SISTEMA FWS 50 SG.SI”. Lámina continua de estanqueidad SCHÜCO de EPDM en remate perimetral, con uniones por soldadura en frío, clipada sobre perfil aislante, para evacuación de agua de condensación. Los sellados perimetrales se realizarán con silicona neutra resistente a los UVA sobre fondo de junta celular antiadherente a la silicona. Se recomienda aislar por el constructor el espacio entre el cerramiento y la carpintería para evitar condensaciones. Todo ello colocado pero sin incluir el vidrio, ayudas, medios auxiliares, ni energía. Una estética atemporal combinada con la máxima funcionalidad: el sistema de fachada Schüco FWS 50 SG.SI (Structural Glazing Super Insulated) permite fachadas de vidrio a gran escala con el mejor aislamiento térmico hasta el nivel de una casa pasiva. El sistema se basa en aisladores pioneros, precargas y triple acristalamiento aislante que garantiza valores bajos. Se trata de vidrio aislante triple. El sistema con un ancho de cara de 50 mm se puede diseñar con un aspecto de vidrio completamente empotrado o con un aspecto de acristalamiento semiestructural. La amplia gama de tapas de cubierta proporciona una libertad de diseño adicional: un énfasis horizontal o vertical en la fachada puede crear características arquitectónicas atractivas. La compatibilidad con el sistema de ventanas Schüco AWS 114 garantiza una mayor funcionalidad y comodidad para el usuario: las unidades insertables de accionamiento manual o mecatrónico con ventanas proyectadas proyectadas hacia arriba o de apertura paralela que se abren hacia afuera se pueden integrar en la fachada completamente de vidrio con un aspecto visualmente homogéneo, incluso para soluciones de gran formato.
