# Fachada con apertura integrada, Schüco FWS 60 CV.HI (High Insulated)

- Propiedad del archivo: CONSTRUNARIO
- Formato: FIEBDC-3/2012
- Programa: Construnario Versión 3.51
- Fecha de los precios: 17/05/2024
- Divisa: EUR

**FWS60CVHI** m2 Fachada con apertura integrada, Schüco FWS 60 CV.HI (High Insulated)
Fachada con apertura integrada, Schüco FWS 60 CV.HI (High Insulated) MURO CORTINA CON TAPETAS “SISTEMA SCHÜCO FWS 60 CV.HI." VENTANA OCULTA CON ROTURA DE PUENTE TÉRMICO Y ALTO AISLAMIENTO TÉRMICO. M2. Muro cortina con ventana oculta y tapetas planas verticales y horizontales de aluminio lacado > 60 micras con sello de calidad “QUALICOAT SEASIDE” o anodizado > 20 micras sello de calidad EWAA/EURAS QUALANOD a definir por D.F.; "“SISTEMA FWS 60 CV.HI " con alto aislamiento térmico gracias al diseño especial del isolator con labios interiores. Máxima transparencia gracias a la integración de hojas y estructura que ofrecen una misma apariencia exterior para fijos y aperturas. conjunto marco y hoja con un ancho de cara vista de 60 mm y una profundidad base de Profundidad; Montantes verticales colocados cada Haga clic aquí para escribir texto. m. Realizado con perfiles de aluminio de extrusión en aleación Al Mg Si 0,5 F22 en calidad anodizable (UNE 38337/L3441); las desviaciones máximas según DIN 17615 parte 3. Clasificaciones Resistencia al viento Hasta C2/B4 DIN EN 12210 Estanqueidad al agua Hasta E1200 DIN EN 12155 Resistencia al impacto I5/E5 DIN EN 14019 Aislamiento acústico Rw hasta 49 dB DIN EN ISO 140-3 Permeabilidad al aire Hasta Clase 4 DIN EN 12153 Fuerzas de maniobra Clase 1 DIN EN 13115 Durabilidad mecánica Clase 4 DIN EN 12400 Resistencia a apertura/cierre repetitiva Clase 3 DIN EN 12400 Resistencia a la efracción Hasta RC2 DIN V ENV 1627 Apertura de una hoja Apertura con precámara de descompresión y junta central de estanqueidad al aire y al agua de EPDM, estable a la acción de los rayos UVA, con escuadras vulcanizadas en las esquinas; juntas de acristalamiento y resto de juntas también de EPDM. Tornillería de acero inoxidable para evitar el par galvánico. Ventilación y drenaje de la base y perímetro de los vidrios para evitar deslaminaciones de los mismos por condensaciones con un acristalamiento de hasta 50 mm. Escuadras interiores en las esquinas de marcos y hojas con cola de dos componentes para estanqueizar y armar el inglete. Sistema de herrajes SCHÜCO AVANTEC SIMPLYSMART, con ejes de acero inoxidable y resto de piezas de fundición de aluminio. Maneta ergonómica con caja oculta, herrajes completamente ocultos con apertura de hasta 90º y un peso de hasta 160 Kg. Número de puntos de cierre a determinar en función de las dimensiones de hoja según directrices de sistema. Clasificación Herraje SIMPLYSMART Protección anticorrosión Clase 5 DIN EN 1670 Fuerzas de maniobra Clase 2 DIN EN 13115 Durabilidad mecánica Clase 2 DIN EN 12400 La unión montante-travesaño es solapada siendo los travesaños horizontales los que se entregan en los montantes verticales para garantizar la estanqueidad de la unión, recogiendo las condensaciones y conduciéndolas al canal de drenaje más profundo del montante y cayendo de forma controlada al exterior. Estos canales comunicados entre sí posibilitan la ventilación interna de los cuatro costados de cada vidrio. Compensación del plano de acristalamiento interior por el escalonamiento entre montantes y travesaños con juntas de EPDM de diferente espesor, incorporando una junta de EPDM en la unión de ambos perfiles; escuadras asimétricas vulcanizadas pegadas a la base de los perfiles a la que se soldarán en frio las juntas de apoyo de montantes y travesaños; las uniones entre montantes llevarán piezas de estanqueidad inyectadas con sellante especial Schüco Flex 2. Gomas de apoyo y acristalamiento de EPDM estables a la acción de los rayos UVA. Tornillería de acero inoxidable para evitar el par galvánico. Fabricados todos los componentes del "SISTEMA FWS 60 CV.HI" bajo la norma para el control de calidad ISO 9001, todo ello fabricado según las indicaciones de los planos “K” de fabricación del “SISTEMA FWS 60 CV”. Lámina continua de estanqueidad SCHÜCO de EPDM en remate perimetral, con uniones por soldadura en frío, clipada sobre perfil aislante, para evacuación de agua de condensación. Los sellados perimetrales se realizarán con silicona neutra resistente a los UVA sobre fondo de junta celular antiadherente a la silicona. Se recomienda aislar por el constructor el espacio entre el cerramiento y la carpintería para evitar condensaciones. Todo ello colocado pero sin incluir el vidrio, ayudas, medios auxiliares, ni energía. El sistema de fachadas Schüco FWS 60 CV (Concealed Vent) combina vistas elegantes y armoniosas con elevada funcionalidad y un buen aislamiento térmico. También disponible opción con alto aislamiento térmico (FWS 60 CV.HI). Los elementos de apertura y los huecos fijos con una cara vista de solo 60 mm no pueden diferenciarse desde el exterior. En la parte interior cerrada y enrasada, las hojas de la ventana solo se pueden reconocer por una línea de llaga elegante y por la maneta de ventana Las grandes alturas de los elementos con hojas batientes y oscilobatientes con altura del suelo al techo proporcionan la máxima transparencia de la fachada. Elementos perfeccionados estáticamente, así como lucernarios y huecos inferiores de libre configuración proporcionan un plus en libertad de diseño. Otra ventaja del sistema de fachadas: la integración de un control automático de la ventilación, por ejemplo, para la refrigeración nocturna, que se puede implementar con hojas accionadas mecatrónicamente; como una hoja oscilante también sin maneta de ventana. Con la bisagra de ventana, Schüco reivindica una vez más su ambición por productos ecológicamente sostenibles. Por su capacidad de reciclaje y el bajo contenido de sustancias nocivas, el sistema ha sido galardonado con el distintivo de sostenibilidad «Cradle to Cradle Certified™» de bronce por parte del instituto independiente C2CPII en cooperación con EPEA en Hamburgo.
