# Sistema de protección solar, Schüco Integralmaster

- Propiedad del archivo: CONSTRUNARIO
- Formato: FIEBDC-3/2012
- Programa: Construnario Versión 3.51
- Fecha de los precios: 17/05/2024
- Divisa: EUR

**INTEGRALMASTER** m2 Sistema de protección solar, Schüco Integralmaster
Sistema de protección solar, Schüco Integralmaster PERSIANA INTERIOR ENROLLABLE “INTEGRALMASTER”. Ud. Sistema de oscurecimiento interior oculto “Integralmaster” de Schüco, formado por persiana enrollable de film especial, altamente resistente y durable, que ofrece una doble funcionalidad de protección solar y antirreflejos. Mecanismo y guías de persianas totalmente ocultos en los junquillos superior y laterales. Posibilidad de accionamiento manual mediante cadena o eléctrico, incluso con la ventana abierta. Todos los elementos que componen el sistema “Integralmaster” están amparados por la norma para el control de calidad ISO 9001; fabricado según las indicaciones de los planos “K” del sistema. Protección solar, antideslumbramiento y visual oculta: completamente integrada en los junquillos El sistema de protección solar Integralmaster es un sistema de persiana situado en el interior sin cajas colocadas encima ni guías laterales. La caja de la persiana y el junquillo del vidrio, así como la guía lateral y el junquillo del vidrio están diseñados juntos como una unidad de construcción: por el contrario, los sistemas de persiana convencionales constan de cuatro componentes. Esto permite un montaje completamente integrado y prácticamente invisible en todos los sistemas de ventanas Schüco AWS (Aluminium Window System): sin restricción de la estética interior del edificio. Para una protección solar, antideslumbramiento y visual se encuentran disponibles distintas tipologías de láminas que se pueden combinar de manera efectiva libremente entre sí. El sistema de persiana independiente del viento y el clima puede ser accionado mecánica o eléctricamente. La variante eléctrica del Integralmaster se impulsa con un motor SMI de 24 V CC. La variante manual se maneja por medio de una cadenilla. La protección solar se desplaza de arriba abajo y se monta en el junquillo correspondiente. Esta ejecución es particularmente simple y también es adecuada para el reacondicionamiento o renovación de sistemas de ventanas más antiguos. Integralmaster cumple con todas las directrices nacionales y de la UE para la protección del deslumbramiento en el lugar de trabajo. Gracias a su estructura especial y la doble función de protección contra el deslumbramiento y protección solar, se pueden conseguir excelentes valores de rendimiento: además de una protección térmica mejorada, el sistema ofrece una reducción del deslumbramiento de hasta el 97 por ciento y una reducción de la radiación de energía de hasta el 85 por ciento.
