# Sistema fotovoltaico integrado en el edificio BIPV de Schüco

- Propiedad del archivo: CONSTRUNARIO
- Formato: FIEBDC-3/2012
- Programa: Construnario Versión 3.51
- Fecha de los precios: 17/05/2024
- Divisa: EUR

**SCHBIPV** m2 Sistema fotovoltaico integrado en el edificio BIPV de Schüco
Energía fotovoltaica integrada en edificios A partir de 2021, todos los edificios nuevos de los Estados miembros de la UE deberán ser "edificios de consumo de energía casi nulo", con una eficiencia energética global muy equilibrada, de conformidad con la actual Directiva sobre edificios de la UE "2010/31/UE". Con la combinación de envolventes de edificios altamente aislantes térmicamente y el sistema fotovoltaico integrado en el edificio (Schüco BIPV), Schüco ya ofrece las soluciones adecuadas. BIPV: Más que un simple generador de energía Una fachada solar térmica con unidades de relleno Schüco BIPV cumple todos los requisitos de una fachada: Estática, protección contra la intemperie, aislamiento térmico, control solar y protección de la intimidad, así como aislamiento acústico y protección antirrobo. Los módulos de vidrio aislante semitransparente se caracterizan por sus excelentes valores Ug y pueden sustituir a los acristalamientos aislantes convencionales de dos o tres lunas. Integración sencilla en los sistemas Schüco Gracias a los componentes del sistema para el tendido y el paso de cables, los módulos BIPV pueden integrarse de forma sencilla y segura en los sistemas de fachada Schüco. Conceptos circulares de desmontaje y reciclado Un módulo fotovoltaico se compone principalmente de células solares interconectadas, situadas entre un cristal delantero y otro trasero, por lo que también constituyen la base de los cristales aislantes de varias hojas. En la actualidad, los procesos de reciclado de los módulos BIPV se basan en los procesos de reciclado del vidrio. El proyecto de investigación fotovoltaica sostenible PVRe2 se centró intensamente en cómo optimizar los procesos de reciclado de módulos fotovoltaicos. Schüco trabaja actualmente con sus proveedores en conceptos para casos de ciclo de fin de vida, a los que nos enfrentaremos esencialmente dentro de unos 20 o 30 años, en los que las empresas de reciclaje se integran tanto para la separación de materiales como para la logística. Flexible en tamaño, formato y diseño Las numerosas opciones de células, colores y vidrio ofrecen la máxima libertad arquitectónica para el diseño individual de los edificios. La elección de la célula solar determina esencialmente el aspecto: la estructura, el tamaño, el formato y el color pueden combinarse de múltiples maneras. La asignación variable de las células a los módulos permite un diseño personalizado. La amplia gama de aplicaciones de los módulos permite soluciones personalizadas para una gran variedad de ámbitos: desde fachadas frías, fachadas frías/calientes y fachadas cálidas hasta construcciones de lucernarios y protección solar, pasando por marquesinas, balcones e invernaderos.
