# Sistema de ventilación de seguridad para escape de humo, Schüco SHEVS

- Propiedad del archivo: CONSTRUNARIO
- Formato: FIEBDC-3/2012
- Programa: Construnario Versión 3.51
- Fecha de los precios: 17/05/2024
- Divisa: EUR

**SHEVS** m2 Sistema de ventilación de seguridad para escape de humo, Schüco SHEVS
Sistemas de ventilación de escape de humo y calor natural (NSHEVS) para áreas verticales y tragaluces de acuerdo con EN 12101-2 El sistema de seguridad Schüco SHEVS es la combinación perfecta de soluciones de seguridad aprobadas por NSHEVS para protección contra incendios y humo junto con prácticas funciones de ventilación. La solución de sistema altamente eficiente garantiza la extracción de humo y la ventilación por escape de calor durante un incendio y se puede utilizar para la ventilación diaria. Con las unidades de control Schüco SHEVS, las ventanas se pueden configurar de manera simple y conveniente utilizando el software Schüco. La conexión a los sistemas de gestión de edificios estandarizados se garantiza a través de una interfaz KNX. El sistema está completamente probado de acuerdo con DIN EN 12101-2 y ofrece numerosas ventajas, como un funcionamiento prácticamente silencioso en modo silencioso para la función de ventilación, protección integrada contra atrapadedos hasta la clase de seguridad 2 mediante software y hasta la clase de seguridad 4 mediante sensor strip, un sistema de herrajes completamente oculto para una amplia gama de sistemas de perfiles y tipos de apertura. Las unidades de control Schüco SHEVS ofrecen soluciones seguras para Schüco TipTronic SimplySmart SHEVS y actuadores SHEVS montados en superficie. En caso de incendio, las unidades de control Schüco SHEVS abren los actuadores de las ventanas de manera segura y confiable, salvando vidas humanas en el proceso. En el funcionamiento diario, garantizan suficiente aire fresco y comodidad mediante una ventilación natural controlada, ya sea como unidades de control compactas para huecos de escaleras o como unidades de control de módulos que se conectan en red a través de interfaces para escenarios complejos de extracción de humo. Se puede elegir entre la unidad de control de módulo Schüco SHEVS MSC1 para redes complejas que cumplen con todos los requisitos para proyectos a gran escala, o la unidad de control compacta Schüco SHEVS CSC1 para escaleras y soluciones de proyectos pequeños. Para más información, por favor consultar con Schüco
