# Sistema de ventilación Schüco VentoFrame

- Propiedad del archivo: CONSTRUNARIO
- Formato: FIEBDC-3/2012
- Programa: Construnario Versión 3.51
- Fecha de los precios: 17/05/2024
- Divisa: EUR

**VENTOFRAME** m2 Sistema de ventilación Schüco VentoFrame
El sistema de ventilación incorporado en la ventana Schüco VentoFrame flexible se ajusta al marco exterior y controla el intercambio de aire mediante ventilación cruzada o un sistema de extracción. El intercambio controlado del aire sin intervención del usuario evita daños causados por humedad Integrado en el marco exterior de la ventana: no se requiere interferencia con la estructura del edificio, por ejemplo, realizar huecos en paredes El suministro de aire puede regularse manualmente con 4 tipos de ajustes
