# Sistema de ventilación integrado en ventana, Schüco VentoTherm Twist

- Propiedad del archivo: CONSTRUNARIO
- Formato: FIEBDC-3/2012
- Programa: Construnario Versión 3.51
- Fecha de los precios: 17/05/2024
- Divisa: EUR

**VENTOTHERMTW** m2 Sistema de ventilación integrado en ventana, Schüco VentoTherm Twist
Desarrollado en colaboración con Renson©, el sistema de ventilación integrado en ventana Schüco VentoTherm Twist dirige el aire exterior frío más allá del aire caliente usado garantizando una eficiente recuperación del calor. El intercambio de aire controlado satisface las mayores exigencias en eficiencia energética: una máxima recuperación de calor del 80% garantiza una gran proporción de ahorro de energía.
