# Bomba centrífuga industrial para atmósferas explosivas de Bombas especiales Torres

- Propiedad del archivo: CONSTRUNARIO
- Formato: FIEBDC-3/2012
- Programa: Construnario Versión 3.51
- Fecha de los precios: 07/05/2024
- Divisa: EUR

**BCIAEX** u Bomba centrífuga industrial para atmósferas explosivas de Bombas especiales Torres
Bomba centrífuga industrial INOX 316 diseñada para atmósferas explosivas dotada de certificación ATEX. Es una bomba robusta, durable y segura que ofrece un rendimiento considerable, facilidad de limpieza y simplicidad de mantenimiento.
