# Bomba de dos diafragmas de la serie Bet Diar R de Bombas especiales Torres

- Propiedad del archivo: CONSTRUNARIO
- Formato: FIEBDC-3/2012
- Programa: Construnario Versión 3.51
- Fecha de los precios: 07/05/2024
- Divisa: EUR

**BETDIAR** u Bomba de dos diafragmas de la serie Bet Diar R de Bombas especiales Torres
Bombas con dos diafragmas o membranas que, mediante la acción del aire a presión, producen el bombeo del líquido gracias a un juego de válvulas de bola de que disponen. Se construyen en materiales plásticos como P.P. y P.V.D.F. También en acero inoxidable o aluminio. Las membranas en buna y PTFE.
