# Versión rack para CFVMX3500, referencia CFVMXR45002 de Cofem

- Propiedad del archivo: CONSTRUNARIO
- Formato: FIEBDC-3/2012
- Programa: Construnario Versión 3.51
- Fecha de los precios: 16/07/2024
- Divisa: EUR

| Código | Descripción | Precio |
|---|---|---|
| CFVMXR45002 | Versión rack para CFVMX3500, referencia CFVMXR45002 de Cofem | 3560.31 |
