# Versión rack para CFVMX35004, referencia CFVMXR45004 de Cofem

- Propiedad del archivo: CONSTRUNARIO
- Formato: FIEBDC-3/2012
- Programa: Construnario Versión 3.51
- Fecha de los precios: 11/07/2024
- Divisa: EUR

| Código | Descripción | Precio |
|---|---|---|
| CFVMXR45004 | Versión rack para CFVMX35004, referencia CFVMXR45004 de Cofem | 3908.16 |
