# Versión rack para CFVMX35006 , referencia CFVMXR45006 de Cofem

- Propiedad del archivo: CONSTRUNARIO
- Formato: FIEBDC-3/2012
- Programa: Construnario Versión 3.51
- Fecha de los precios: 16/07/2024
- Divisa: EUR

| Código | Descripción | Precio |
|---|---|---|
| CFVMXR45006 | Versión rack para CFVMX35006 , referencia CFVMXR45006 de Cofem | 4399.23 |
