# Clavija aérea IP54, sistema doble ES/ALE+FR de IDE - de IDE Electric

- Propiedad del archivo: CONSTRUNARIO
- Formato: FIEBDC-3/2012
- Programa: Construnario Versión 3.51
- Fecha de los precios: 06/06/2024
- Divisa: EUR

**IDE_00115_N** u Clavija aérea IP54, sistema doble ES/ALE+FR de IDE - de IDE Electric
Precio: 4.37
Clavija aérea IP54, sistema doble ES/ALE+FR
