# Base aérea IP20 de IDE - de IDE Electric

- Propiedad del archivo: CONSTRUNARIO
- Formato: FIEBDC-3/2012
- Programa: Construnario Versión 3.51
- Fecha de los precios: 06/06/2024
- Divisa: EUR

**IDE_00125_N** u Base aérea IP20 de IDE - de IDE Electric
Precio: 6.55
Base aérea IP20
