# Cubierta para rejilla con filtro RF93 AISI 304L de IDE - de IDE Electric

- Propiedad del archivo: CONSTRUNARIO
- Formato: FIEBDC-3/2012
- Programa: Construnario Versión 3.51
- Fecha de los precios: 06/06/2024
- Divisa: EUR

**IDE_INXCRF93** u Cubierta para rejilla con filtro RF93 AISI 304L de IDE - de IDE Electric
Precio: 257.50
Cubierta para rejilla con filtro RF93 AISI 304L
