# Puertas interiores para armario 1650x1200 de IDE - de IDE Electric

- Propiedad del archivo: CONSTRUNARIO
- Formato: FIEBDC-3/2012
- Programa: Construnario Versión 3.51
- Fecha de los precios: 06/06/2024
- Divisa: EUR

**IDE_PIN165120** u Puertas interiores para armario 1650x1200 de IDE - de IDE Electric
Precio: 696.10
MATERIALES: Chapa de acero laminado RAL7035 de 2 mm de espesor. Puertas interiores opacas. Puertas con apertura de 120º reversibles. Incorpora 2 cierres doble paletón de 5 mm. PARA ARMARIOS TIPO: FSC - ENL.
