# Perfil tracción de cables de IDE. Armario Argenta Plus 500mm - de IDE Electric

- Propiedad del archivo: CONSTRUNARIO
- Formato: FIEBDC-3/2012
- Programa: Construnario Versión 3.51
- Fecha de los precios: 06/06/2024
- Divisa: EUR

**IDE_PTC500** u Perfil tracción de cables de IDE. Armario Argenta Plus 500mm - de IDE Electric
Precio: 26.61
Armario Argenta Plus 500mm
