# Registro hornacinas superficie de IDE. 400x540 - de IDE Electric

- Propiedad del archivo: CONSTRUNARIO
- Formato: FIEBDC-3/2012
- Programa: Construnario Versión 3.51
- Fecha de los precios: 06/06/2024
- Divisa: EUR

**IDE_RSN4054_SC** u Registro hornacinas superficie de IDE. 400x540 - de IDE Electric
Precio: 116.76
Se han especificado las compañías que requieren requisitos específicos. Estos registros pueden ser utilizados para otras compañías de distribución eléctrica no incluidas en el listado. /SC: Referencias suministradas sin cierre. Superficie - IP33 - RAL7035.
