# Armario de fijación mural IP55 de IDE. 100x800x300. Puerta opaca, cierre maneta - de IDE Electric

- Propiedad del archivo: CONSTRUNARIO
- Formato: FIEBDC-3/2012
- Programa: Construnario Versión 3.51
- Fecha de los precios: 06/06/2024
- Divisa: EUR

**IDE_POL1008030** u Armario de fijación mural IP55 de IDE. 100x800x300. Puerta opaca, cierre maneta - de IDE Electric
Precio: 700.00
Puerta opaca, cierre maneta
