# Filtro poliuretano para AS3000/400-AS3850/400 de IDE - de IDE Electric

- Propiedad del archivo: CONSTRUNARIO
- Formato: FIEBDC-3/2012
- Programa: Construnario Versión 3.51
- Fecha de los precios: 06/06/2024
- Divisa: EUR

**IDE_FP300385** u Filtro poliuretano para AS3000/400-AS3850/400 de IDE - de IDE Electric
Precio: 41.04
Estructura celular abierta Conteo de células PPI 15-25 Densidad neta (ISO 845) mayor o igual a 55
