# Filtro poliuretano para acondicionador AS720-880-1000/230 de IDE - de IDE Electric

- Propiedad del archivo: CONSTRUNARIO
- Formato: FIEBDC-3/2012
- Programa: Construnario Versión 3.51
- Fecha de los precios: 06/06/2024
- Divisa: EUR

**IDE_FP7288100** u Filtro poliuretano para acondicionador AS720-880-1000/230 de IDE - de IDE Electric
Precio: 32.84
Estructura celular abierta Conteo de células PPI 15-25 Densidad neta (ISO 845) mayor o igual a 57
