# Bomba de calor geotérmica doméstica, ecoGEO+ 4-16 PRO de Ecoforest. Potencia 4-16 kW. Tecnología Inverter; refrigerante: R290 - de Ecoforest

- Propiedad del archivo: CONSTRUNARIO
- Formato: FIEBDC-3/2012
- Programa: Construnario Versión 3.51
- Fecha de los precios: 10/06/2024
- Divisa: EUR

**ECO_ECOGEO416PRO** u Bomba de calor geotérmica doméstica, ecoGEO+ 4-16 PRO de Ecoforest. Potencia 4-16 kW. Tecnología Inverter; refrigerante: R290 - de Ecoforest
Bomba de calor geotérmica doméstica, ecoGEO+ 4-16 PRO de Ecoforest. Potencia 4-16 kW. Tecnología Inverter; refrigerante: R290 Potencia: 4-16 kW Eficiencia: hasta 500% Tecnología Inverter con amplios rangos de modulación. Refrigerante R290: índice de calentamiento global (GWP) de 3. Aptas para instalación en interiores. Temperatura del flujo de calefacción hasta 70ºC. Producción de ACS hasta 75ºC. Servicios: calefacción, agua caliente sanitaria (ASC), refrigeración activa y pasiva, y calentamiento de la piscina. Hibridación con energía fotovoltaica. Sistemas de emisión: radiadores, suelo radiante, fancoils. Control total de tu instalación: contadores energéticos integrados y control via internet con ecoSMART easynet. Disponibles en modelos Basic y Compact. Instalaciones compactas: modelos Compact con depósito de ACS integrado. Alimentación eléctrica monofásica (230V) o trifásica (400V) en función de los modelos. Optimización del diseño para la reducción de los niveles de ruido. Compatibles con High Temperature Recovery system (HTR): tecnología para producción simultánea de servicios con ahorro energético Configuración en cascada con hasta 3 unidades (48kW). En diciembre de 2020 Ecoforest lanzó el modelo ecoGEO+ 1-6 PRO y se convirtió en el primer fabricante europeo en lanzar una bomba de calor geotérmica con refrigerante natural R290. En noviembre de 2023 la gama se amplió con los modelos ecoGEO+ 2-10 PRO y ecoGEO+ 4-16 PRO para satisfacer las necesidades de cualquier instalación con las ventajas del refrigerante natural: Un refrigerante de futuro: el refrigerante natural R290 tiene un coeficiente de calentamiento global 700 veces menor que el de los refrigerantes sintéticos, por lo que se han posicionado como la apuesta de futuro de la Unión Europea. Versatilidad: temperatura del flujo de calefacción hasta 70ºC que permite la sustitución de calderas en instalaciones con radiadores. Instalación en interiores: con un sistema de ventilación que permite su instalación en cualquier sala de calderas. Además, la gama ecoGEO+ PRO cuenta con la eficiencia y capacidad de hibridación características de Ecoforest. El software de gestión exclusivo de Ecoforest hace que la bomba de calor se adapte a las necesidades de la instalación lo que redunda en una mayor eficiencia. En el caso de instalaciones con fotovoltaica, las bombas de calor se complementan perfectamente con la producción fotovoltaica para alcanzar elevados índices de autoconsumo.
