# Bomba de calor geotérmica doméstica ecoGEO+ 3-12 de Ecoforest. Potencia: 3-12 kW. Con tecnología inverter - de Ecoforest

- Propiedad del archivo: CONSTRUNARIO
- Formato: FIEBDC-3/2012
- Programa: Construnario Versión 3.51
- Fecha de los precios: 10/06/2024
- Divisa: EUR

**ECOGEO312_ECO** u Bomba de calor geotérmica doméstica ecoGEO+ 3-12 de Ecoforest. Potencia: 3-12 kW. Con tecnología inverter - de Ecoforest
Bomba de calor geotérmica doméstica ecoGEO+ 3-12 de Ecoforest. Potencia: 3-12 kW. Con tecnología inverter Rango de potencia: 3-12 kW Producción de calor con un rendimiento (COP, B0/W35) de hasta 4,6 dependiendo del modelo Control total de tu vivienda sin estar en ella a través de internet, ecoSMART easynet Hibridación con instalaciones fotovoltaicas mediante los ecoSMART e-manager y e-system Producción de frío activo con un rendimiento (EER, B35/W7) de hasta 5,2 dependiendo del modelo Frío pasivo integrado en los modelos B2 y B4. El controlador ecoGEO+ también permite su conexión externamente Agua caliente sanitaria con depósito externo Resistencia eléctrica como apoyo o emergencia, opcional en todos los modelos Tecnología HTR, ACS hasta 70ºC, integrada en modelos B3 y B4 y opcional en modelos B1 y B2 Conexión y control integrado de cascadas de hasta 3 unidades (66 kW) Alimentación eléctrica monofásica (230V) y trifásica (400V) Dimensiones: ecoGEO+ Basic: 1060x600x710mm / ecoGEO+ Compact: 1804x600x720mm Bomba de calor geotérmica doméstica con tecnología Inverter La gama doméstica de bombas de calor geotérmica Ecoforest permite reducir los consumos de energía de una vivienda hasta en un 80% mediante el uso de una fuente de energía renovable y que minimiza las emisiones de CO2 al medio ambiente. Nuestro departamento de I+D, tras varios años de desarrollo, ha obtenido una bomba de calor geotérmica compacta y con todas las funcionalidades. Gracias a la tecnología Inverter y a las estrategias de control ecoGEO+, la bomba de calor geotérmica ecoGEO+ se convierte en la más inteligente y flexible del mercado. Esto, a diferencia de lo habitual, nos permite adaptar la bomba de calor a la instalación, y no al contrario.
