# Bomba de calor geotérmica doméstica ecoGEO+ 5-22 de Ecoforest. Potencia: 5-22 kW. Con tecnología inverter - de Ecoforest

- Propiedad del archivo: CONSTRUNARIO
- Formato: FIEBDC-3/2012
- Programa: Construnario Versión 3.51
- Fecha de los precios: 10/06/2024
- Divisa: EUR

**ECOGEO522_ECO** u Bomba de calor geotérmica doméstica ecoGEO+ 5-22 de Ecoforest. Potencia: 5-22 kW. Con tecnología inverter - de Ecoforest
Bomba de calor geotérmica doméstica ecoGEO+ 5-22 de Ecoforest. Potencia: 5-22 kW. Con tecnología inverter Rango de potencia: 5-22 kW Producción de calor con un rendimiento (COP, B0/W35) de hasta 4,9 dependiendo del modelo Control total de tu vivienda sin estar en ella a través de internet, ecoSMART easynet Hibridación con instalaciones fotovoltaicas mediante los ecoSMART e-manager y e-system Producción de frío activo con un rendimiento (EER, B35/W7) de hasta 5,4 dependiendo del modelo Frío pasivo integrado en los modelos B2 y B4. El controlador ecoGEO+ también permite su conexión externamente Agua caliente sanitaria con depósito externo Resistencia eléctrica como apoyo o emergencia, opcional en todos los modelos Tecnología HTR, ACS hasta 70ºC, integrada en modelos B3 y B4 y opcional en modelos B1 y B2 Conexión y control integrado de cascadas de hasta 3 unidades (66 kW) Alimentación eléctrica monofásica (230V) y trifásica (400V) Dimensiones 1060x600x710mm La gama doméstica de bombas de calor geotérmica Ecoforest permite reducir los consumos de energía de una vivienda hasta en un 80% mediante el uso de una fuente de energía renovable y que minimiza las emisiones de CO2 al medio ambiente. Nuestro departamento de I+D, tras varios años de desarrollo, ha obtenido una bomba de calor geotérmica compacta y con todas las funcionalidades. Gracias a la tecnología Inverter y a las estrategias de control ecoGEO+, la bomba de calor geotérmica ecoGEO+ se convierte en la más inteligente y flexible del mercado. Esto, a diferencia de lo habitual, nos permite adaptar la bomba de calor a la instalación, y no al contrario.
