# Bomba de calor geotérmica de alta potencia ecoGEO+ HP de Ecoforest. Potencias:12-40kW / 15-70kW / 25-100kW. Tecnología inverter - de Ecoforest

- Propiedad del archivo: CONSTRUNARIO
- Formato: FIEBDC-3/2012
- Programa: Construnario Versión 3.51
- Fecha de los precios: 10/06/2024
- Divisa: EUR

**ECOGEOHP_ECO** u Bomba de calor geotérmica de alta potencia ecoGEO+ HP de Ecoforest. Potencias:12-40kW / 15-70kW / 25-100kW. Tecnología inverter - de Ecoforest
Bomba de calor geotérmica de alta potencia ecoGEO+ HP de Ecoforest. Potencias:12-40kW / 15-70kW / 25-100kW. Tecnología inverter Rangos de potencia: 12-40 kW / 15-70 kW / 25-100 kW Producción de calor con un rendimiento (COP, B0/W35) de hasta 4,6 dependiendo del modelo Producción de frío activo con un rendimiento (EER, B35/W7) de hasta 5,2 dependiendo del modelo Control total de tu vivienda sin estar en ella a través de internet, ecoSMART easynet Hibridación con instalaciones fotovoltaicas mediante los ecoSMART e-manager y e-system Gestión y control integrados de un módulo de frio pasivo externo Agua caliente sanitaria con depósito externo Conexión y control de cascadas de hasta 6 unidades (600kW) mediante el Supervisor ecoSMART. Gestión del rango de máxima eficiencia y de las horas de trabajo de cada compresor Alimentación eléctrica trifásica (400V) Dimensiones : 1063x870x785mm / 1063x950x886mm La gama de bombas de calor Ecoforest de alta potencia permite reducir los consumos de energía de una instalación hasta en un 80% mediante el uso de una fuente de energía renovable y que minimiza las emisiones de CO2 al medio ambiente. Nuestro departamento de I+D, tras varios años de desarrollo, ha obtenido una bomba de calor capaz de gestionar cualquier instalación. Gracias a las estrategias de control Ecoforest, la bomba de calor ecoGEO HP es capaz de cubrir demandas de agua caliente sanitaria, calefacción y refrigeración de forma simultanea, trabajar en cascadas de hasta 600kW y emplear varias fuentes de captación (geotérmica, aerotérmica, aguas residuales…). Estas funcionalidades, sumado al ato rendimiento del equipo, convierten a la bomba de calor geotérmica de alta potencia de Ecoforest en la solución ideal para instalaciones donde los consumos son elevados.
