# Pasillo antorretorno de Assa Abloy. Cinco anchuras disponibles: 650, 900, 1100, 1200, 1400 mm

- Propiedad del archivo: CONSTRUNARIO
- Formato: FIEBDC-3/2012
- Programa: Construnario Versión 3.51
- Fecha de los precios: 16/05/2024
- Divisa: EUR

**PASANTRET** u Pasillo antorretorno de Assa Abloy. Cinco anchuras disponibles: 650, 900, 1100, 1200, 1400 mm
Pasillo antorretorno de Assa Abloy. Cinco anchuras disponibles: 650, 900, 1100, 1200, 1400 mm El eficiente sistema sin retorno mantiene un alto rendimiento Proporciona el más alto nivel de seguridad en áreas que incluyen fronteras, control de pasaportes y áreas de reclamaciones de equipajes. Los usuarios pueden configurar niveles de seguridad y elegir entre varias opciones de sensores Incorpora la innovadora tecnología de imágenes 3D Ahorra costes operativos del edificio al reducir la necesidad de personal de seguridad Se puede integrar fácilmente en los pasillos de salida existentes Posibilidad de instalaciones lado a lado Una selección de estructuras de aluminio o acero inoxidable Cinco anchuras disponibles: 650, 900, 1100, 1200, 1400 mm Mantenerse seguro en un entorno particularmente ajetreado como un aeropuerto puede parecer una elección difícil entre eficiencia y seguridad. Pero ya no es así: nuestro pasillo antirretorno libera sus recursos y mantiene a los usuarios en movimiento lo más rápido posible. También es fácil de instalar, rentable, fácil de usar y personalizable. Por lo tanto, no hay más razones para elegir entre velocidad y seguridad.
