# Pasillo antorretorno doble de Assa Abloy. Cinco anchuras disponibles: 650, 900, 1100, 1200, 1400 mm

- Propiedad del archivo: CONSTRUNARIO
- Formato: FIEBDC-3/2012
- Programa: Construnario Versión 3.51
- Fecha de los precios: 16/05/2024
- Divisa: EUR

**PASANTRETDB** u Pasillo antorretorno doble de Assa Abloy. Cinco anchuras disponibles: 650, 900, 1100, 1200, 1400 mm
Pasillo antorretorno doble de Assa Abloy. Cinco anchuras disponibles: 650, 900, 1100, 1200, 1400 mm El eficiente sistema sin retorno mantiene un alto rendimiento Proporciona el más alto nivel de seguridad en áreas que incluyen fronteras, control de pasaportes y áreas de reclamaciones de equipajes. Los usuarios pueden configurar niveles de seguridad y elegir entre varias opciones de sensores Incorpora la innovadora tecnología de imágenes 3D Ahorra costes operativos del edificio al reducir la necesidad de personal de seguridad Se puede integrar fácilmente en los pasillos de salida existentes Posibilidad de instalaciones lado a lado Una selección de estructuras de aluminio o acero inoxidable Cinco anchuras disponibles: 650, 900, 1100, 1200, 1400 mm Para todos los viajeros que pasan por un aeropuerto, los pasillos antirretorno son una parte ineludible de la experiencia. ¿Por qué no mejorar esa experiencia? Nuestros pasillos antirretorno de gama alta están diseñados específicamente para un uso diario intenso. Su flujo de tráfico no solo será mucho más manejable, sino que su personal también se beneficiará de la configuración fácil de usar, para que todos ganen.
