# Torno de altura completa, FT000 de Assa Abloy. Anchura de paso: 1000 mm 1200 mm 1400 mm

- Propiedad del archivo: CONSTRUNARIO
- Formato: FIEBDC-3/2012
- Programa: Construnario Versión 3.51
- Fecha de los precios: 16/05/2024
- Divisa: EUR

**ASA_FT000** u Torno de altura completa, FT000 de Assa Abloy. Anchura de paso: 1000 mm 1200 mm 1400 mm
Torno de altura completa, FT000 de Assa Abloy. Anchura de paso: 1000 mm 1200 mm 1400 mm Amplíe su instalación de torno de altura completa Puerta batiente de accionamiento manual con paso extraancho Anchura de paso: 1000 mm 1200 mm 1400 mm Diseñado para el uso de grupos, usuarios de sillas de ruedas y para el transporte de materiales Disponible con función de bloqueo Compatible con diversos sistemas de lectura y control de acceso En el clima actual, sus recintos al aire libre deben estar preparados para todo, desde olas de calor hasta tormentas de granizo. Por eso hemos diseñado nuestros tornos para que sean tan resistentes a la intemperie como robustos. Así que puede estar seguro de que siempre estarán a la altura de cualquier exigencia, ya sea que hablemos de multitudes masivas, temperaturas bajo cero o incluso mayores necesidades de seguridad. Ningún desafío es demasiado grande para este torno, ya sea lluvia o sol.
