# Torno de altura completa, FT100 de Assa Abloy. Anchura de paso: 670 / 630 / 600 mm

- Propiedad del archivo: CONSTRUNARIO
- Formato: FIEBDC-3/2012
- Programa: Construnario Versión 3.51
- Fecha de los precios: 16/05/2024
- Divisa: EUR

**ASA_FT100** u Torno de altura completa, FT100 de Assa Abloy. Anchura de paso: 670 / 630 / 600 mm
Torno de altura completa, FT100 de Assa Abloy. Anchura de paso: 670 / 630 / 600 mm Diseñado para estadios, parques temáticos, aparcamientos y protección perimetral Gestión eficiente del tráfico peatonal en zonas de gran volumen Duradero para un rendimiento eficaz en entornos exteriores Anchura de paso: 670 / 630 / 600 mm Se integra con sistemas de control de acceso, incluida la biometría Equipado con mecanismo de accionamiento electromecánico o manual Opción a prueba de fallos/bloqueo Materiales, acabados, colores y opciones de techo personalizables Alternativa rentable al personal de seguridad tradicional. En el clima actual, sus recintos al aire libre deben estar preparados para todo, desde olas de calor hasta tormentas de granizo. Por eso hemos diseñado nuestros tornos para que sean tan resistentes a la intemperie como robustos. Así que puede estar seguro de que siempre estarán a la altura de cualquier exigencia, ya sea que hablemos de multitudes masivas, temperaturas bajo cero o incluso mayores necesidades de seguridad. Ningún desafío es demasiado grande para este torno, ya sea lluvia o sol.
