# Torno de altura completa, FT200 de Assa Abloy. Anchura de paso: 670 / 630 / 600 mm

- Propiedad del archivo: CONSTRUNARIO
- Formato: FIEBDC-3/2012
- Programa: Construnario Versión 3.51
- Fecha de los precios: 16/05/2024
- Divisa: EUR

**ASA_FT200** u Torno de altura completa, FT200 de Assa Abloy. Anchura de paso: 670 / 630 / 600 mm
Torno de altura completa, FT200 de Assa Abloy. Anchura de paso: 670 / 630 / 600 mm Adaptado para su uso en estadios, parques temáticos, áreas de estacionamiento y escenarios de protección perimetral Proporciona una entrada cómoda para el tráfico peatonal Adecuado para instalaciones lado a lado Anchura de paso: 670 / 630 / 600 mm Opción a prueba de fallos/bloqueo Construido para soportar entornos duros y desafiantes. Se integra con varios sistemas de control de acceso, incluidas soluciones biométricas. Ofrece opciones de personalización para materiales, acabados, colores y opciones de techo Presenta una solución rentable y práctica ¿Qué pasaría si hubiera una forma de aumentar la seguridad de su recinto y, al mismo tiempo, facilitar la vida de su personal? Nuestra torno de altura completa hace ambas cosas, y más. Desde diferentes mecanismos de accionamiento hasta su robusta carcasa de acero inoxidable, cada pieza de este torno está hecha a medida para garantizar la seguridad de cualquier área vallada. Desde aparcamientos hasta campos deportivos, desde almacenes hasta bases militares, la elección es suya.
