# Torno de altura completa, FT300 de Assa Abloy. Anchura de paso: 670 / 630 / 600 mm

- Propiedad del archivo: CONSTRUNARIO
- Formato: FIEBDC-3/2012
- Programa: Construnario Versión 3.51
- Fecha de los precios: 16/05/2024
- Divisa: EUR

**ASA_FT300** u Torno de altura completa, FT300 de Assa Abloy. Anchura de paso: 670 / 630 / 600 mm
Torno de altura completa, FT300 de Assa Abloy. Anchura de paso: 670 / 630 / 600 mm Diseñado para uso en estadios, parques temáticos, áreas de estacionamiento y aplicaciones de protección perimetral. Entrada con gran comodidad Regula de forma eficiente el flujo de tráfico peatonal. Anchura de paso: 670 / 630 / 600 mm Opciones a prueba de fallos/bloqueadas para mayor seguridad. Diseñado para entornos exigentes Integración con diferentes sistemas de control de acceso, incluidas soluciones biométricas. Materiales, acabados y colores personalizables Presenta una solución de control de acceso asequible y práctica ¿Está esperando a una multitud? No se preocupe, nuestra puerta de torno doble puede soportar incluso las mayores cantidades de tráfico, incluso si llega desde ambos lados a la vez. Sus robustas puertas batientes de altura completa son más que capaces de mantener su espacio seguro mientras las personas continuan en movimiento. Disponible con diferentes mecanismos de accionamiento y funciones personalizables como los toldos. Por lo tanto, este torno atraerá a las multitudes y las manejará.
