# Torno de altura completa, FT400 de Assa Abloy. Anchura de paso: 670 / 630 / 600 mm

- Propiedad del archivo: CONSTRUNARIO
- Formato: FIEBDC-3/2012
- Programa: Construnario Versión 3.51
- Fecha de los precios: 16/05/2024
- Divisa: EUR

**ASA_FT400** u Torno de altura completa, FT400 de Assa Abloy. Anchura de paso: 670 / 630 / 600 mm
Torno de altura completa, FT400 de Assa Abloy. Anchura de paso: 670 / 630 / 600 mm Ideal para su uso en estadios, parques temáticos, áreas de estacionamiento y entornos de protección perimetral. Entrada bidireccional, controlada por lógica Gestiona de forma eficiente el tráfico peatonal Anchura de paso: 670 / 630 / 600 mm Equipado con mecanismo de accionamiento electromecánico o manual Opción a prueba de fallos/bloqueo Robusto y duradero para su uso en entornos exteriores. Capacidad de integración con varios sistemas de control de acceso, incluidas las tecnologías biométricas Personalizable con diferentes materiales, acabados, colores y opciones de techo Ofrece una solución rentable A veces, cuando se trata de entradas, hay que comprometer la forma por la funcionalidad, pero no con este torno de altura completa. Su carcasa curva de acero inoxidable no solo es duradera y resistente a la intemperie, sino que también se adapta elegante y perfectamente a la seguridad de la línea de valla de un recinto al aire libre. Y con sus muchas características personalizables, también puede adaptarlo a sus especificaciones y necesidades. Por lo tanto, nuestro torno de altura completa ofrece una función doble: para que su flujo de tráfico sea lo mejor posible y, al mismo tiempo, tenga un aspecto tan atractivo como sea posible.
