# Torno de altura completa, FT500 de Assa Abloy. Anchura de paso: 630 mm

- Propiedad del archivo: CONSTRUNARIO
- Formato: FIEBDC-3/2012
- Programa: Construnario Versión 3.51
- Fecha de los precios: 16/05/2024
- Divisa: EUR

**ASA_FT500** u Torno de altura completa, FT500 de Assa Abloy. Anchura de paso: 630 mm
Torno de altura completa, FT500 de Assa Abloy. Anchura de paso: 630 mm Ideal para el uso en aparcamientos y aparcamientos para bicicletas Entrada bidireccional, controlada por lógica Se complementa con un pasillo separado para bicicletas Gestiona de forma eficiente el tráfico peatonal con bicicletas Anchura de paso: 630 mm Equipado con mecanismo de accionamiento electromecánico o manual Robusto y duradero para su uso en entornos exteriores Capacidad de integración con varios sistemas de control de acceso, incluidas las tecnologías biométricas Personalizable con diferentes materiales, acabados, colores y opciones de techo para adaptarse a tus preferencias La accesibilidad para todos es importante en cualquier recinto exterior, incluidos los visitantes en bicicleta. Por lo tanto, nuestro nuevo torno de altura completa dispone de un pasillo especial solo para ellos. Esto significa que todo el mundo puede pasar más rápido sin ningún retraso frustrante. Desde múltiples mecanismos de accionamiento hasta características adicionales personalizables y un diseño extremadamente resistente a la intemperie, tiene todo lo que necesita para asegurarse de que su recinto permanezca seguro y accesible. Especialmente para los entusiastas ciclistas.
