# Torno de altura completa, FT600 de Assa Abloy. Anchura de paso: 670 / 630 / 600 mm

- Propiedad del archivo: CONSTRUNARIO
- Formato: FIEBDC-3/2012
- Programa: Construnario Versión 3.51
- Fecha de los precios: 16/05/2024
- Divisa: EUR

| Código | Descripción |
|---|---|
| ASA_FT600 | Torno de altura completa, FT600 de Assa Abloy. Anchura de paso: 670 / 630 / 600 mm |
