# Portal de seguridad, MP100 de Assa Abloy. Anchura del paso A (mm): 600 / 900 / 1100

- Propiedad del archivo: CONSTRUNARIO
- Formato: FIEBDC-3/2012
- Programa: Construnario Versión 3.51
- Fecha de los precios: 16/05/2024
- Divisa: EUR

**ASA_MP100** u Portal de seguridad, MP100 de Assa Abloy. Anchura del paso A (mm): 600 / 900 / 1100
Portal de seguridad, MP100 de Assa Abloy. Anchura del paso A (mm): 600 / 900 / 1100 Biometría de control de acceso Anchura del paso A (mm): 600 / 900 / 1100 Antiseguimiento (alfombrilla de contacto) Anti-retroceso (sensor TOF-3D) Certificación UL 325 Siempre habrá lugares donde necesitemos mantener una seguridad adicional. Aeropuertos, centros de datos, bancos: espacios como estos requieren una mayor seguridad y ajustes de acceso personalizables. Eso es exactamente lo que ofrecemos con nuestro portal de seguridad. Nuestro innovador sensor 3D supervisa constantemente el número de personas en su portal sin necesidad de asistencia del personal, por lo que no tendrá que preocuparse por el ingreso no autorizado de intrusos ni el seguimiento de cerca entre personas. Con el MP100, lo que debe ser seguro, se mantiene seguro.
