# Portal de seguridad, MP200 de Assa Abloy. Anchura del paso A (mm): 1150-1300

- Propiedad del archivo: CONSTRUNARIO
- Formato: FIEBDC-3/2012
- Programa: Construnario Versión 3.51
- Fecha de los precios: 16/05/2024
- Divisa: EUR

**ASA_MP200** u Portal de seguridad, MP200 de Assa Abloy. Anchura del paso A (mm): 1150-1300
Portal de seguridad, MP200 de Assa Abloy. Anchura del paso A (mm): 1150-1300 Biometría de control de acceso Anchura del paso A (mm): 1150-1300 Dimensiones: Personalizable Vía de evacuación Antiseguimiento (alfombrilla de contacto) Entrada de seguimiento de cerca entre personas y entrada de intrusos (alfombrilla de contacto + sensor TOF-3D) Clase de protección antirrobo (RC 2 y RC 3) Certificación UL 325 A veces, la seguridad es fundamental. Cuando se trata de espacios como oficinas gubernamentales o instituciones financieras, nuestro portal de seguridad garantiza la privacidad, comodidad y protección de su recinto frente a visitantes no deseados. Y se puede ajustar a sus necesidades específicas para que parezca una extensión natural de la experiencia general de su edificio. Con este portal de seguridad, ya no tendrá que volver a preocuparse por el acceso no autorizado.
