# Puerta giratoria de seguridad RD3A/RD4A de Assa Abloy. 3 anchuras disponibles: 1800 mm 2100 mm 2400 mm

- Propiedad del archivo: CONSTRUNARIO
- Formato: FIEBDC-3/2012
- Programa: Construnario Versión 3.51
- Fecha de los precios: 16/05/2024
- Divisa: EUR

**RD3A_RD4A** u Puerta giratoria de seguridad RD3A/RD4A de Assa Abloy. 3 anchuras disponibles: 1800 mm 2100 mm 2400 mm
Puerta giratoria de seguridad RD3A/RD4A de Assa Abloy. 3 anchuras disponibles: 1800 mm 2100 mm 2400 mm Puerta giratoria con control de acceso de 3 hojas/4 hojas que incluye paredes de cerramiento y techo de protección. Acabado anodizado claro: acabados alternativos que incluyen pintura y acero inoxidable Se puede configurar en ambos: Control de acceso unidireccional para permitir la entrada controlada con salida libre, o control de acceso bidireccional para permitir tanto la entrada controlada como la salida controlada. Anti-remolcado: Sensores TOF para detectar un usuario no autorizado que intenta pasar en un cuadrante separado a medida que entra un usuario autorizado. Anti "Piggybacking" Los sensores TOF detectan a un usuario no autorizado que intenta pasar en el mismo cuadrante que un usuario autorizado 3 anchuras disponibles: 1800 mm 2100 mm 2400 mm Compatible con todos los sistemas de control de acceso, lectores de tarjetas y biometría, incluidos los lectores de ondas manuales Cumple con la norma ANSI/BHMA A156,27 American National Standard for Power and Manual Operating Revolving Pedestrian Doors Soluciones integrales: aplicación, equipo, instalación Para algunos espacios, controlar el acceso es tan importante como permitir la entrada. Por lo tanto, si su edificio necesita mantener altos niveles de seguridad mientras se enfrenta a altos niveles de tráfico, tenga en cuenta esta puerta giratoria de seguridad. Lo que lo distingue es un control de acceso totalmente automatizado, con la evaluación de posibles visitantes a través de tarjetas inteligentes, biometría o credenciales móviles. Esto significa que obtendrá todos los beneficios de una puerta giratoria moderna y atractiva, con un nivel de control que las puertas tradicionales simplemente no pueden igualar.
